# Perfil para junta de partición

- Propiedad del archivo: CYPE INGENIEROS, S.A.
- Formato: FIEBDC-3/2002
- Divisa: EUR
- Costes indirectos: 3.00 %
- IVA: 21.00 %

## R Revestimientos y trasdosados

### RS Pavimentos

#### RSG De piezas cerámicas

**RSG030** m Perfil para junta de partición.
Perfil para juntas de partición en pavimentos cerámicos, de PVC, de 35 mm de altura y 8 mm de anchura, con junta de absorción de movimientos, color gris.
Incluye: Replanteo de las piezas según su longitud. Corte de las piezas. Fijación de las piezas.
Criterio de medición de proyecto: Longitud medida según documentación gráfica de Proyecto.
Criterio de medición de obra: Se medirá la longitud realmente ejecutada según especificaciones de Proyecto.

| Código | Ud | Descripción | Rendimiento | Precio | Importe |
|---|---|---|---|---|---|
| mt18jrs330p | m | Perfil para juntas de partición en pavimentos cerámicos, de PVC, de 35 mm de altura y 8 mm de anchura, con junta de absorción de movimientos, color gris, suministrado en barras de 2,5 m de longitud. (material) | 1.050 | 4.09 | 4.29 |
| op00amo010 |  | Amoladora o radial. | 1.000 | 0.00 | 0.00 |
| mo023 | h | Oficial 1ª solador. (mano de obra) | 0.150 | 23.10 | 3.47 |
| % | % | Costes directos complementarios | 2 % | 7.76 | 0.16 |
|  |  | Costes directos |  |  | 7.92 |
