# Rodapié de madera

- Propiedad del archivo: CYPE INGENIEROS, S.A.
- Formato: FIEBDC-3/2002
- Divisa: EUR
- Costes indirectos: 3.00 %
- IVA: 21.00 %

## R Revestimientos y trasdosados

### RS Pavimentos

#### RSM De madera

**RSM050** m Rodapié de madera.
Rodapié de madera maciza de pino, de 60x10 mm, acabado barnizado en taller, fijado al paramento mediante adhesivo.
Incluye: Replanteo. Corte de las piezas. Fijación de las piezas sobre el paramento. Resolución de esquinas y encuentros.
Criterio de medición de proyecto: Longitud medida según documentación gráfica de Proyecto, sin incluir huecos de puertas. No se ha incrementado la medición por roturas y recortes, ya que en la descomposición se ha considerado un 5% más de piezas.
Criterio de medición de obra: Se medirá la longitud realmente ejecutada según especificaciones de Proyecto.

| Código | Ud | Descripción | Rendimiento | Precio | Importe |
|---|---|---|---|---|---|
| mt18rma010ac | m | Rodapié de madera maciza de pino, de 60x10 mm, acabado barnizado en taller. (material) | 1.050 | 3.40 | 3.57 |
| mt18mva070 | l | Adhesivo, con clase de durabilidad D3 según UNE-EN 204. (material) | 0.050 | 3.59 | 0.18 |
| op00cla010 |  | Clavadora neumática. | 1.000 | 0.00 | 0.00 |
| op00cep010 |  | Garlopa. | 1.000 | 0.00 | 0.00 |
| op00tro010 |  | Tronzador. | 1.000 | 0.00 | 0.00 |
| mo025 | h | Oficial 1ª instalador de pavimentos de madera. (mano de obra) | 0.100 | 23.10 | 2.31 |
| % | % | Costes directos complementarios | 2 % | 6.06 | 0.12 |
|  |  | Costes directos |  |  | 6.18 |
