# Perfil de acero galvanizado, de 40 mm de altura, con pies de anclaje colocado como junta de construcción en pavimento continuo de hormigón

- Propiedad del archivo: CYPE INGENIEROS, S.A.
- Formato: FIEBDC-3/2002
- Divisa: EUR
- Costes indirectos: 3.00 %
- IVA: 21.00 %

## R Revestimientos y trasdosados

### RS Pavimentos

#### RSN Juntas en pavimentos continuos de hormigón

**RSN120** m Perfil de acero galvanizado, de 40 mm de altura, con pies de anclaje colocado como junta de construcción en pavimento continuo de hormigón.
Formación de junta de construcción en pavimento continuo de hormigón, con perfil de acero galvanizado, de 40 mm de altura, con pies de anclaje, para la formación de juntas en pavimento continuo de hormigón, de hasta 60 mm de espesor. Incluso p/p de replanteo, cortes, uniones y elementos de fijación a la superficie soporte. Totalmente terminada y preparada para hormigonar.
Incluye: Replanteo de la junta. Colocación del perfil en el elemento a hormigonar. Ejecución de las uniones entre perfiles. Resolución de encuentros. Fijación y ajuste de los perfiles.
Criterio de medición de proyecto: Longitud medida según documentación gráfica de Proyecto.
Criterio de medición de obra: Se medirá la longitud realmente ejecutada según especificaciones de Proyecto.

| Código | Ud | Descripción | Rendimiento | Precio | Importe |
|---|---|---|---|---|---|
| mt18wwe010b | m | Perfil de acero galvanizado, de 40 mm de altura, con pies de anclaje, para la formación de juntas en pavimento continuo de hormigón, de hasta 60 mm de espesor. Incluso p/p de elementos de fijación. (material) | 1.050 | 6.30 | 6.62 |
| mo020 | h | Oficial 1ª construcción. (mano de obra) | 0.051 | 17.54 | 0.89 |
| mo113 | h | Peón ordinario construcción. (mano de obra) | 0.051 | 16.16 | 0.82 |
| % | % | Costes directos complementarios | 2 % | 8.33 | 0.17 |
|  |  | Costes directos |  |  | 8.50 |
