# Pavimento vinílico heterogéneo

- Propiedad del archivo: CYPE INGENIEROS, S.A.
- Formato: FIEBDC-3/2002
- Divisa: EUR
- Costes indirectos: 3.00 %
- IVA: 21.00 %

## R Revestimientos y trasdosados

### RS Pavimentos

#### RSS De caucho, de linóleo y vinílicos

**RSS048** m² Pavimento vinílico heterogéneo, estilo maderas, serie Wood, "DECOBLU", color DW 1151, Clase 23: Doméstico intenso, suministrado en lamas de 177,8x1219,2x5 mm. Colocación en obra: mediante el sistema 'Loose-Lay', previa fijación con adhesivo de la hilada central, sobre capa fina de nivelación.
Pavimento vinílico heterogéneo, estilo maderas, serie Wood, "DECOBLU", color DW 1151, Clase 23: Doméstico intenso, suministrado en lamas de 177,8x1219,2x5 mm. Colocación en obra: mediante el sistema 'Loose-Lay', previa fijación con adhesivo de la hilada central, sobre capa fina de nivelación.
Incluye: Replanteo y recorte del pavimento. Fijación de las piezas de la hilada central, con adhesivo. Colocación y fijación de las sucesivas hiladas. Resolución de encuentros y puntos singulares. Eliminación y limpieza del material sobrante. Limpieza final del pavimento.
Criterio de medición de proyecto: Superficie útil, medida según documentación gráfica de Proyecto, deduciendo los huecos de superficie mayor de 1 m².
Criterio de medición de obra: Se medirá la superficie realmente ejecutada según especificaciones de Proyecto, deduciendo los huecos de superficie mayor de 1 m².
Criterio de valoración económica: El precio no incluye la capa fina de nivelación.

| Código | Ud | Descripción | Rendimiento | Precio | Importe |
|---|---|---|---|---|---|
| mt18adq020d | kg | Adhesivo, a base de copolímeros acrílicos modificados en dispersión acuosa, sin disolventes, color beige, para aplicar en interiores, para el encolado de pavimentos de PVC, linóleo y moqueta. (material) | 0.075 | 4.09 | 0.31 |
| mt18pve040ob | m² | Lama heterogénea de PVC, autoportante, para interior, estilo maderas, serie Wood, "DECOBLU", color DW 1151, de 177,8x1219,2x5 mm, Clase 23: Doméstico intenso según UNE-EN ISO 10874, bactericida, Euroclase B-s2, d0 de reacción al fuego, según UNE-EN 13501-1. (material) | 1.050 | 22.90 | 24.05 |
| op00tra010 |  | Trazador de juntas. | 1.000 | 0.00 | 0.00 |
| op00cor040 |  | Cortadora de bordes. | 1.000 | 0.00 | 0.00 |
| mo026 | h | Oficial 1ª instalador de revestimientos flexibles. (mano de obra) | 0.145 | 19.03 | 2.76 |
| mo064 | h | Ayudante instalador de revestimientos flexibles. (mano de obra) | 0.145 | 18.05 | 2.62 |
| % | % | Costes directos complementarios | 2 % | 29.74 | 0.59 |
|  |  | Costes directos |  |  | 30.33 |
