# Formación de encuentro entre el falso techo continuo de placas de escayola y el paramento vertical

- Propiedad del archivo: CYPE INGENIEROS, S.A.
- Formato: FIEBDC-3/2002
- Divisa: EUR
- Costes indirectos: 3.00 %
- IVA: 21.00 %

## R Revestimientos y trasdosados

### RT Falsos techos

#### RTA Continuos, de placas de escayola

**RTA022** m Formación de encuentro entre el falso techo continuo de placas de escayola y el paramento vertical, mediante la fijación al paramento de moldura prefabricada de escayola de 6x6 cm, para apoyo perimetral de las placas; dejando una separación mínima de 5 mm entre las placas y el paramento. Incluso cola para escayola para la fijación de las piezas.
Formación de encuentro entre el falso techo continuo de placas de escayola y el paramento vertical, mediante la fijación al paramento de moldura prefabricada de escayola de 6x6 cm, para apoyo perimetral de las placas; dejando una separación mínima de 5 mm entre las placas y el paramento. Incluso cola para escayola para la fijación de las piezas.
Incluye: Replanteo y trazado en el paramento. Presentación y corte de las piezas. Humectación de la base de fijación. Extendido de la cola. Colocación y rejuntado de las piezas. Repaso de encuentros entre piezas, esquinas y rincones.
Criterio de medición de proyecto: Longitud medida según documentación gráfica de Proyecto.
Criterio de medición de obra: Se medirá la longitud realmente ejecutada según especificaciones de Proyecto.

| Código | Ud | Descripción | Rendimiento | Precio | Importe |
|---|---|---|---|---|---|
| mt09eyc030 | kg | Cola para escayola. (material) | 0.150 | 0.35 | 0.05 |
| mt12fre010ag | m | Moldura de escayola, de 6x6 cm, para solución perimetral de falso techo. (material) | 1.100 | 2.03 | 2.23 |
| mo035 | h | Oficial 1ª escayolista. (mano de obra) | 0.130 | 18.89 | 2.46 |
| mo117 | h | Peón escayolista. (mano de obra) | 0.130 | 17.67 | 2.30 |
| % | % | Costes directos complementarios | 2 % | 7.04 | 0.14 |
|  |  | Costes directos |  |  | 7.18 |
