# Tabica para falso techo registrable de placas de escayola

- Propiedad del archivo: CYPE INGENIEROS, S.A.
- Formato: FIEBDC-3/2002
- Divisa: EUR
- Costes indirectos: 3.00 %
- IVA: 21.00 %

## R Revestimientos y trasdosados

### RT Falsos techos en interiores

#### RTB Registrables, de placas de escayola

**RTB020** m Tabica para falso techo registrable de placas de escayola.
Formación de tabica vertical en cambio de nivel de falso techo registrable, mediante placas de escayola con nervaduras y acabado liso sobre perfiles metálicos, para cerrar un espacio de 20 cm de altura. Incluso fijaciones para el anclaje de los perfiles y pasta de escayola.
Incluye: Replanteo y trazado en los paramentos de la situación de la tabica. Presentación y corte de las piezas. Humectación de la base de fijación. Montaje de los perfiles. Colocación y rejuntado de las piezas. Repasos de encuentros entre piezas, esquinas y rincones.
Criterio de medición de proyecto: Longitud medida según documentación gráfica de Proyecto.
Criterio de medición de obra: Se medirá la longitud realmente ejecutada según especificaciones de Proyecto.

| Código | Ud | Descripción | Rendimiento | Precio | Importe |
|---|---|---|---|---|---|
| mt12fpe010b | m² | Placa de escayola con nervaduras, de 100x60 cm y de 8 mm de espesor (20 mm de espesor total, incluyendo las nervaduras), con canto recto y acabado liso, sin revestir, para falsos techos. (material) | 0.224 | 3.11 | 0.70 |
| mt09pes010 | m³ | Pasta de escayola, según UNE-EN 13279-1. (material) | 0.002 | 173.60 | 0.35 |
| mt12psg225 | m | Perfil de acero galvanizado, para la sustentación de tabica en falsos techos registrables. (material) | 2.100 | 2.21 | 4.64 |
| mt12psg230 | Ud | Horquilla de acero galvanizado. (material) | 0.550 | 0.69 | 0.38 |
| mt12psg231 | Ud | Pieza de empalme. (material) | 0.550 | 0.87 | 0.48 |
| op00ato010 |  | Atornillador. | 1.000 | 0.00 | 0.00 |
| mo035 | h | Oficial 1ª escayolista. (mano de obra) | 0.500 | 22.13 | 11.07 |
| mo117 | h | Peón escayolista. (mano de obra) | 0.500 | 20.78 | 10.39 |
| % | % | Costes directos complementarios | 2 % | 28.01 | 0.56 |
|  |  | Costes directos |  |  | 28.57 |
