# Falso techo registrable de placas de escayola. Sistema "PLACO"

- Propiedad del archivo: CYPE INGENIEROS, S.A.
- Formato: FIEBDC-3/2002
- Divisa: EUR
- Costes indirectos: 3.00 %
- IVA: 21.00 %

## R Revestimientos y trasdosados

### RT Falsos techos en interiores

#### RTB Registrables, de placas de escayola

**RTB028** m² Falso techo registrable de placas de escayola. Sistema "PLACO".
Falso techo registrable suspendido, Decogips "PLACO", situado a una altura menor de 4 m. Sistema Placo Prima "PLACO", constituido por: ESTRUCTURA: perfilería vista, de acero galvanizado, color blanco, con suela de 15 mm de anchura, comprendiendo perfiles primarios de acero galvanizado, Quick-lock "PLACO", de 3000 mm de longitud y 15x38 mm de sección, perfiles secundarios de acero galvanizado, Quick-lock "PLACO", de 1200 mm de longitud y 15x38 mm de sección y perfiles secundarios de acero galvanizado, Quick-lock "PLACO", de 600 mm de longitud y 15x38 mm de sección, suspendidos del forjado o elemento soporte con varillas y cuelgues; PLACAS: placas de escayola, de superficie granulada, gama Básica modelo Capri "PLACO", de 600x600 mm y 15 mm de espesor. Incluso perfiles angulares Quick-lock "PLACO", fijaciones para el anclaje de los perfiles y accesorios de montaje.
Incluye: Replanteo de los ejes de la trama modular. Nivelación y fijación de los perfiles perimetrales. Replanteo de los perfiles primarios de la trama. Señalización de los puntos de anclaje al forjado o elemento soporte. Nivelación y suspensión de los perfiles primarios y secundarios de la trama. Corte de las placas. Colocación de las placas. Resolución de encuentros y puntos singulares.
Criterio de medición de proyecto: Superficie medida entre paramentos, según documentación gráfica de Proyecto, sin descontar huecos para instalaciones.
Criterio de medición de obra: Se medirá la superficie realmente ejecutada según especificaciones de Proyecto, sin descontar huecos para instalaciones.

| Código | Ud | Descripción | Rendimiento | Precio | Importe |
|---|---|---|---|---|---|
| mt12plp100a | m | Perfil angular de acero galvanizado, Quick-lock "PLACO", color blanco, fabricado mediante laminación en frío, de 3000 mm de longitud, 22x22 mm de sección y 0,5 mm de espesor, para la realización de falsos techos registrables, según UNE-EN 13964. (material) | 0.500 | 1.46 | 0.73 |
| mt12ple100 | Ud | Varilla lisa regulable con gancho "PLACO", de 4 mm de diámetro y 1000 mm de longitud. (material) | 0.830 | 1.82 | 1.51 |
| mt12psg220 | Ud | Fijación compuesta por taco y tornillo 5x27. (material) | 0.830 | 0.06 | 0.05 |
| mt12ple090 | Ud | Pieza de cuelgue rápido Quick-lock "PLACO". (material) | 0.830 | 1.27 | 1.05 |
| mt12plp090f | m | Perfil primario de acero galvanizado Quick-lock "PLACO", color blanco, fabricado mediante laminación en frío, de 3000 mm de longitud y 15x38 mm de sección, para la realización de falsos techos registrables, según UNE-EN 13964. (material) | 0.830 | 2.89 | 2.40 |
| mt12plp090i | m | Perfil secundario de acero galvanizado Quick-lock "PLACO", color blanco, fabricado mediante laminación en frío, de 1200 mm de longitud y 15x38 mm de sección, para la realización de falsos techos registrables, según UNE-EN 13964. (material) | 1.660 | 2.89 | 4.80 |
| mt12plp090l | m | Perfil secundario de acero galvanizado Quick-lock "PLACO", color blanco, fabricado mediante laminación en frío, de 600 mm de longitud y 15x38 mm de sección, para la realización de falsos techos registrables, según UNE-EN 13964. (material) | 0.830 | 2.89 | 2.40 |
| mt12plk040aba | m² | Placa de escayola, de superficie granulada, gama Básica modelo Capri "PLACO", de 600x600 mm y 15 mm de espesor, para colocar sobre perfilería vista con suela de 15 mm de anchura, en falsos techos registrables Decogips, según UNE-EN 14246. (material) | 1.020 | 7.19 | 7.33 |
| op00fre010 |  | Fresadora. | 1.000 | 0.00 | 0.00 |
| op00ato010 |  | Atornillador. | 1.000 | 0.00 | 0.00 |
| mo035 | h | Oficial 1ª escayolista. (mano de obra) | 0.230 | 22.13 | 5.09 |
| mo073 | h | Ayudante escayolista. (mano de obra) | 0.230 | 21.02 | 4.83 |
| % | % | Costes directos complementarios | 2 % | 30.19 | 0.60 |
|  |  | Costes directos |  |  | 30.79 |
