# Trampilla para falso techo continuo de placas de yeso natural (GRG). Sistema ATT "EL ALTERÓN"

- Propiedad del archivo: CYPE INGENIEROS, S.A.
- Formato: FIEBDC-3/2002
- Divisa: EUR
- Costes indirectos: 3.00 %
- IVA: 21.00 %

## R Revestimientos y trasdosados

### RT Falsos techos en interiores

#### RTN Continuos, de placas de yeso natural

**RTN021** Ud Trampilla para falso techo continuo de placas de yeso natural (GRG). Sistema ATT "EL ALTERÓN".
Trampilla de registro, ATT Basic "EL ALTERÓN", de 200x200 mm, formada por marco de aluminio y puerta de placa de yeso natural (GRG) estándar, ATT Basic, para falso techo continuo suspendido, liso, de placas de yeso natural (GRG). Incluso accesorios de montaje.
Incluye: Marcado y corte de la placa de yeso laminado. Colocación de la trampilla. Resolución de encuentros y puntos singulares.
Criterio de medición de proyecto: Número de unidades previstas, según documentación gráfica de Proyecto.
Criterio de medición de obra: Se medirá el número de unidades realmente colocadas según especificaciones de Proyecto.

| Código | Ud | Descripción | Rendimiento | Precio | Importe |
|---|---|---|---|---|---|
| mt12pna200saa | Ud | Trampilla de registro, ATT Basic "EL ALTERÓN", de 200x200 mm, formada por marco de aluminio y puerta de placa de yeso natural (GRG) estándar, ATT Basic. (material) | 1.000 | 4.86 | 4.86 |
| op00fre010 |  | Fresadora. | 0.100 | 0.00 | 0.00 |
| mo015 | h | Oficial 1ª montador de falsos techos. (mano de obra) | 0.300 | 22.00 | 6.60 |
| mo082 | h | Ayudante montador de falsos techos. (mano de obra) | 0.150 | 20.34 | 3.05 |
| % | % | Costes directos complementarios | 2 % | 14.51 | 0.29 |
|  |  | Costes directos |  |  | 14.80 |
