# Pieza de escayola para luz indirecta, para solución perimetral de techo

- Propiedad del archivo: CYPE INGENIEROS, S.A.
- Formato: FIEBDC-3/2002
- Divisa: EUR
- Costes indirectos: 3.00 %
- IVA: 21.00 %

## R Revestimientos y trasdosados

### RT Falsos techos en interiores

#### RTP Prefabricados de escayola

**RTP050** m Pieza de escayola para luz indirecta, para solución perimetral de techo.
Bandeja de escayola de luz indirecta, de 17,4x10,4x121 cm, para solución perimetral de techo, recibida con cola para escayola. Incluso accesorios de fijación.
Incluye: Replanteo y trazado en los paramentos de la situación de las piezas. Presentación y corte de las piezas. Humectación de la base de fijación. Extendido de la cola. Colocación y rejuntado de las piezas. Repasos de encuentros entre piezas, esquinas y rincones.
Criterio de medición de proyecto: Longitud medida según documentación gráfica de Proyecto.
Criterio de medición de obra: Se medirá la longitud realmente ejecutada según especificaciones de Proyecto.

| Código | Ud | Descripción | Rendimiento | Precio | Importe |
|---|---|---|---|---|---|
| mt12rea090a | m | Bandeja de escayola de luz indirecta, de 17,4x10,4x121 cm. (material) | 1.050 | 6.50 | 6.83 |
| mt09eyc030 | kg | Cola para escayola. (material) | 0.200 | 0.35 | 0.07 |
| mo035 | h | Oficial 1ª escayolista. (mano de obra) | 0.160 | 22.13 | 3.54 |
| % | % | Costes directos complementarios | 2 % | 10.44 | 0.21 |
|  |  | Costes directos |  |  | 10.65 |
