# Complemento para librería de escayola

- Propiedad del archivo: CYPE INGENIEROS, S.A.
- Formato: FIEBDC-3/2002
- Divisa: EUR
- Costes indirectos: 3.00 %
- IVA: 21.00 %

## R Revestimientos y trasdosados

### RT Falsos techos en interiores

#### RTP Prefabricados de escayola

**RTP245** Ud Complemento para librería de escayola.
Capitel para cornisa de escayola, de 11,5x11,5x21,3 cm, para formación de librería, recibido con cola para escayola. Incluso accesorios de fijación.
Incluye: Replanteo de la pieza. Humectación de las bases de fijación. Extendido de la cola. Colocación y rejuntado de la pieza. Repaso de encuentros entre piezas.
Criterio de medición de proyecto: Número de unidades previstas, según documentación gráfica de Proyecto.
Criterio de medición de obra: Se medirá el número de unidades realmente colocadas según especificaciones de Proyecto.

| Código | Ud | Descripción | Rendimiento | Precio | Importe |
|---|---|---|---|---|---|
| mt12rea180a | Ud | Capitel para cornisa de escayola, de 11,5x11,5x21,3 cm, para formación de librería. (material) | 1.050 | 3.76 | 3.95 |
| mt09eyc030 | kg | Cola para escayola. (material) | 0.050 | 0.35 | 0.02 |
| mo035 | h | Oficial 1ª escayolista. (mano de obra) | 0.210 | 22.13 | 4.65 |
| % | % | Costes directos complementarios | 2 % | 8.62 | 0.17 |
|  |  | Costes directos |  |  | 8.79 |
