# Ménsula de escayola

- Propiedad del archivo: CYPE INGENIEROS, S.A.
- Formato: FIEBDC-3/2002
- Divisa: EUR
- Costes indirectos: 3.00 %
- IVA: 21.00 %

## R Revestimientos y trasdosados

### RT Falsos techos en interiores

#### RTP Prefabricados de escayola

**RTP300** Ud Ménsula de escayola.
Ménsula de escayola, de 5x8x4 cm, para adosar a pared o a pilastra, recibida con cola para escayola. Incluso accesorios de fijación.
Incluye: Replanteo de la pieza. Humectación de la base de fijación. Extendido de la cola. Colocación y rejuntado de la pieza.
Criterio de medición de proyecto: Número de unidades previstas, según documentación gráfica de Proyecto.
Criterio de medición de obra: Se medirá el número de unidades realmente colocadas según especificaciones de Proyecto.

| Código | Ud | Descripción | Rendimiento | Precio | Importe |
|---|---|---|---|---|---|
| mt12rea260aaa | Ud | Ménsula de escayola, de 5x8x4 cm, para adosar a pared o a pilastra. (material) | 1.050 | 2.44 | 2.56 |
| mt09eyc030 | kg | Cola para escayola. (material) | 0.010 | 0.35 | 0.00 |
| mo035 | h | Oficial 1ª escayolista. (mano de obra) | 0.150 | 22.13 | 3.32 |
| % | % | Costes directos complementarios | 2 % | 5.88 | 0.12 |
|  |  | Costes directos |  |  | 6.00 |
