# Inodoro con tanque bajo, de porcelana sanitaria

- Propiedad del archivo: CYPE INGENIEROS, S.A.
- Formato: FIEBDC-3/2002
- Divisa: EUR
- Costes indirectos: 3.00 %
- IVA: 21.00 %

## S Señalización y equipamiento

### SA Aparatos sanitarios

#### SAI Inodoros

**SAI005** Ud Inodoro con tanque bajo, de porcelana sanitaria.
Taza de inodoro de tanque bajo, de porcelana sanitaria, color blanco, con fijación oculta, serie Euro, modelo 39 338 000 "GROHE", de 368x670x390 mm, con sistema de descarga Triple Vortex y tecnología Rimless sin brida ni borde de descarga para facilitar la limpieza, con cisterna de inodoro, de porcelana sanitaria, color blanco, con conexión de suministro inferior, serie Euro, modelo 39 332 000 y con asiento y tapa de inodoro, de Duroplast color blanco, serie Euro, modelo 39 331 001. Incluso silicona para sellado de juntas.
Incluye: Replanteo. Colocación y fijación del aparato. Montaje del desagüe. Conexión a la red de evacuación. Montaje de la grifería. Conexión a la red de agua fría. Comprobación de su correcto funcionamiento. Sellado de juntas.
Criterio de medición de proyecto: Número de unidades previstas, según documentación gráfica de Proyecto.
Criterio de medición de obra: Se medirá el número de unidades realmente colocadas según especificaciones de Proyecto.

| Código | Ud | Descripción | Rendimiento | Precio | Importe |
|---|---|---|---|---|---|
| mt30gro090a | Ud | Taza de inodoro de tanque bajo, de porcelana sanitaria, color blanco, con fijación oculta, serie Euro, modelo 39 338 000 "GROHE", de 368x670x390 mm, con sistema de descarga Triple Vortex y tecnología Rimless sin brida ni borde de descarga para facilitar la limpieza, incluso elementos de fijación. (material) | 1.000 | 209.00 | 209.00 |
| mt30gro092a | Ud | Cisterna de inodoro, de porcelana sanitaria, color blanco, con conexión de suministro inferior, serie Euro, modelo 39 332 000 "GROHE", de 382x171x371 mm, incluso elementos de fijación. (material) | 1.000 | 179.00 | 179.00 |
| mt30gro082a | Ud | Asiento y tapa de inodoro, de Duroplast color blanco, serie Euro, modelo 39 331 001 "GROHE", con sistema de fácil extracción, incluso elementos de fijación. (material) | 1.000 | 55.00 | 55.00 |
| mt30lla020 | Ud | Llave de regulación de 1/2", para inodoro, acabado cromado. (material) | 1.000 | 14.50 | 14.50 |
| mt38tew010a | Ud | Latiguillo flexible de 20 cm y 1/2" de diámetro. (material) | 1.000 | 2.85 | 2.85 |
| mt30www005 | Ud | Cartucho de 300 ml de silicona ácida monocomponente, fungicida, para sellado de juntas en ambientes húmedos. (material) | 0.012 | 6.00 | 0.07 |
| op00ato010 |  | Atornillador. | 1.000 | 0.00 | 0.00 |
| op00mar010 |  | Martillo. | 1.000 | 0.00 | 0.00 |
| op00tal010 |  | Taladro. | 1.000 | 0.00 | 0.00 |
| mo008 | h | Oficial 1ª fontanero. (mano de obra) | 1.500 | 20.48 | 30.72 |
| % | % | Costes directos complementarios | 2 % | 491.14 | 9.82 |
|  |  | Costes directos |  |  | 500.96 |
