# Lavabo sobre encimera, de porcelana sanitaria

- Propiedad del archivo: CYPE INGENIEROS, S.A.
- Formato: FIEBDC-3/2002
- Divisa: EUR
- Costes indirectos: 3.00 %
- IVA: 21.00 %

## S Señalización y equipamiento

### SA Aparatos sanitarios

#### SAL Lavabos

**SAL005** Ud Lavabo sobre encimera, de porcelana sanitaria.
Lavabo asimétrico sobre encimera, con rebosadero, de porcelana sanitaria, acabado termoesmaltado KeraTect, color blanco, código de pedido 500.543.01.1, serie Citterio "GEBERIT", de 560x400x185 mm, con, con sifón botella compacto para el ahorro de espacio en muebles de baño, de plástico color blanco, código de pedido 151.116.11.1. Incluso juego de fijación y silicona para sellado de juntas.
Criterio de valoración económica: El precio no incluye la encimera ni la grifería.
Incluye: Replanteo. Colocación y fijación del aparato. Montaje del desagüe. Conexión a la red de evacuación. Comprobación de su correcto funcionamiento. Sellado de juntas.
Criterio de medición de proyecto: Número de unidades previstas, según documentación gráfica de Proyecto.
Criterio de medición de obra: Se medirá el número de unidades realmente colocadas según especificaciones de Proyecto.

| Código | Ud | Descripción | Rendimiento | Precio | Importe |
|---|---|---|---|---|---|
| mt30scg050d | Ud | Lavabo asimétrico sobre encimera, con rebosadero, de porcelana sanitaria, acabado termoesmaltado KeraTect, color blanco, código de pedido 500.543.01.1, serie Citterio "GEBERIT", de 560x400x185 mm, según UNE 67001, para instalar sobre encimera, con tapón de desagüe, válvula de desagüe y elementos de fijación. (material) | 1.000 | 422.40 | 422.40 |
| mt30asg060k | Ud | Sifón botella compacto para el ahorro de espacio en muebles de baño, de plástico color blanco, código de pedido 151.116.11.1, "GEBERIT", con salida de 32 mm de diámetro exterior, para lavabo, con juntas y codo con tuerca de unión. (material) | 1.000 | 39.20 | 39.20 |
| mt30www005 | Ud | Cartucho de 300 ml de silicona ácida monocomponente, fungicida, para sellado de juntas en ambientes húmedos. (material) | 0.012 | 6.00 | 0.07 |
| mo008 | h | Oficial 1ª fontanero. (mano de obra) | 1.100 | 20.48 | 22.53 |
| % | % | Costes directos complementarios | 2 % | 484.20 | 9.68 |
|  |  | Costes directos |  |  | 493.88 |
