# Lavabo mural

- Propiedad del archivo: CYPE INGENIEROS, S.A.
- Formato: FIEBDC-3/2002
- Divisa: EUR
- Costes indirectos: 3.00 %
- IVA: 21.00 %

## S Señalización y equipamiento

### SP Aparatos sanitarios adaptados y ayudas técnicas

#### SPL Lavabos

**SPL010** Ud Lavabo mural.
Lavabo mural con frontal ergonómico y canto para asiento del espejo, de porcelana sanitaria, acabado termoesmaltado, color blanco, código de pedido 500.785.00.1, serie Selnova Comfort, modelo Selnova Comfort Square "GEBERIT", de 550x525x150 mm, con un orificio para la grifería, rebosadero, reposabrazos ergonómicos y ranura de agarre integrada, con válvula de desagüe de latón cromado, código de pedido 500.087.00.1 y juego de fijación de 2 piezas, código de pedido 500.121.00.1, y desagüe con sifón botella de plástico, acabado brillante imitación cromo, código de pedido 151.034.21.1. Incluso silicona para sellado de juntas.
Criterio de valoración económica: El precio no incluye la grifería.
Incluye: Replanteo. Colocación y fijación del bastidor. Colocación y fijación del aparato. Montaje del desagüe. Conexión a la red de evacuación. Comprobación de su correcto funcionamiento. Sellado de juntas.
Criterio de medición de proyecto: Número de unidades previstas, según documentación gráfica de Proyecto.
Criterio de medición de obra: Se medirá el número de unidades realmente colocadas según especificaciones de Proyecto.

| Código | Ud | Descripción | Rendimiento | Precio | Importe |
|---|---|---|---|---|---|
| mt30sfg015a | Ud | Lavabo mural con frontal ergonómico y canto para asiento del espejo, de porcelana sanitaria, acabado termoesmaltado, color blanco, código de pedido 500.785.00.1, serie Selnova Comfort, modelo Selnova Comfort Square "GEBERIT", de 550x525x150 mm, con un orificio para la grifería, rebosadero, reposabrazos ergonómicos y ranura de agarre integrada, según UNE 67001. (material) | 1.000 | 186.00 | 186.00 |
| mt30asg040d | Ud | Juego de fijación de 2 piezas, código de pedido 500.121.00.1, "GEBERIT", para lavabo. (material) | 1.000 | 13.70 | 13.70 |
| mt30asg011d | Ud | Válvula de desagüe de latón cromado, código de pedido 500.087.00.1, "GEBERIT", de 60 mm de longitud, con tapón de desagüe integrado interior con botón de accionamiento. (material) | 1.000 | 25.90 | 25.90 |
| mt30asg070k | Ud | Sifón botella de plástico, acabado brillante imitación cromo, código de pedido 151.034.21.1, "GEBERIT", con salida de 32 mm de diámetro exterior, para lavabo, con embellecedor. (material) | 1.000 | 42.10 | 42.10 |
| mt30www005 | Ud | Cartucho de 300 ml de silicona ácida monocomponente, fungicida, para sellado de juntas en ambientes húmedos. (material) | 0.012 | 6.00 | 0.07 |
| op00tal010 |  | Taladro. | 1.000 | 0.00 | 0.00 |
| op00mar010 |  | Martillo. | 1.000 | 0.00 | 0.00 |
| op00ato010 |  | Atornillador. | 1.000 | 0.00 | 0.00 |
| mo008 | h | Oficial 1ª fontanero. (mano de obra) | 1.500 | 22.00 | 33.00 |
| % | % | Costes directos complementarios | 2 % | 300.77 | 6.02 |
|  |  | Costes directos |  |  | 306.79 |
