# Muro de contención de piezas prefabricadas de hormigón. Sistema Allan Block "BREINCO"

- Propiedad del archivo: CYPE INGENIEROS, S.A.
- Formato: FIEBDC-3/2002
- Divisa: EUR
- Costes indirectos: 3.00 %
- IVA: 21.00 %

## U Urbanización interior de la parcela

### UN Contenciones

#### UNY Sistemas de muros de contención

**UNY010** m² Muro de contención de piezas prefabricadas de hormigón. Sistema Allan Block "BREINCO".
Muro de contención de tierras, de gravedad, sistema Allan Block compuesto de piezas prefabricadas de hormigón, AB Three "BREINCO", color Grey, de 46x20x30,5 cm, con una inclinación del muro de 3° y 0,8 m de altura.
Criterio de valoración económica: El precio no incluye las piezas de coronación, la zanja drenante, el material de relleno, el tubo drenante ni la cimentación.
Incluye: Replanteo. Colocación de la hilada base. Colocación de las piezas por hiladas a nivel.
Criterio de medición de proyecto: Superficie medida en proyección vertical, según documentación gráfica de Proyecto.
Criterio de medición de obra: Se medirá, en proyección vertical, la superficie realmente ejecutada según especificaciones de Proyecto.

| Código | Ud | Descripción | Rendimiento | Precio | Importe |
|---|---|---|---|---|---|
| mt47phv010aa | Ud | Pieza prefabricada de hormigón, AB Three "BREINCO", color Grey, de 46x20x30,5 cm, para formación de muro de contención de tierras, con una inclinación del muro de 3° y un consumo aproximado de 11,7 piezas/m², según UNE-EN 771-3. (material) | 11.817 | 4.29 | 50.69 |
| mo041 | h | Oficial 1ª construcción de obra civil. (mano de obra) | 0.727 | 23.10 | 16.79 |
| mo087 | h | Ayudante construcción de obra civil. (mano de obra) | 0.727 | 21.94 | 15.95 |
| % | % | Costes directos complementarios | 2 % | 83.43 | 1.67 |
|  |  | Costes directos |  |  | 85.10 |
