# Revestimiento de vaso de piscina con baldosas de gres

- Propiedad del archivo: CYPE INGENIEROS, S.A.
- Formato: FIEBDC-3/2002
- Divisa: EUR
- Costes indirectos: 3.00 %
- IVA: 21.00 %

## U Urbanización interior de la parcela

### UP Piscinas

#### UPT Revestimientos cerámicos

**UPT020** m² Revestimiento de vaso de piscina con baldosas de gres.
Revestimiento de baldosa de gres esmaltado color azul, superficie lisa, de 245x120x9 mm en suelos y paredes de vasos de piscinas, recibidas con adhesivo cementoso mejorado, C2 TE S1, según UNE-EN 12004, deformable, con deslizamiento reducido y tiempo abierto ampliado y mortero de juntas de resinas reactivas, tipo RG, según UNE-EN 13888, color blanco, para juntas de 1 a 15 mm, a base de de dos componentes a base de resina epoxídica, cargas inertes, aditivos y catalizadores orgánicos.
Criterio de valoración económica: El precio no incluye la impermeabilización de la piscina.
Incluye: Limpieza y humectación del paramento a revestir. Colocación de una regla horizontal al inicio del alicatado. Replanteo de las piezas en el paramento para el despiece de las mismas. Colocación de las piezas empleando llana de goma. Rejuntado. Limpieza del paramento.
Criterio de medición de proyecto: Superficie medida según documentación gráfica de Proyecto.
Criterio de medición de obra: Se medirá la superficie realmente ejecutada según especificaciones de Proyecto.

| Código | Ud | Descripción | Rendimiento | Precio | Importe |
|---|---|---|---|---|---|
| mt18bdk010fG | m² | Baldosa de gres esmaltado color azul, superficie lisa, de 245x120x9 mm. (material) | 1.000 | 14.87 | 14.87 |
| mt09mcp010na | kg | Adhesivo cementoso mejorado, C2 TE S1, según UNE-EN 12004, deformable, con deslizamiento reducido y tiempo abierto ampliado, color gris, para la colocación en capa fina de todo tipo de piezas cerámicas, sobre todo de gran formato, en revestimientos interiores y exteriores, especialmente en fachadas y pavimentos de grandes superficies, a base de cemento de alta resistencia, áridos seleccionados, aditivos y resinas sintéticas. (material) | 4.000 | 0.58 | 2.32 |
| mt09mcp020fB | kg | Mortero de juntas de resinas reactivas, tipo RG, según UNE-EN 13888, color blanco, para juntas de 1 a 15 mm, de dos componentes a base de resina epoxídica, cargas inertes, aditivos y catalizadores orgánicos, con resistencia a los ácidos, con efecto bacteriostático, antimoho y antiverdín, especial para rejuntado de todo tipo de piezas cerámicas y piedras naturales en zonas con agresividad química o en contacto con alimentos. (material) | 0.350 | 15.88 | 5.56 |
| mo024 | h | Oficial 1ª alicatador. (mano de obra) | 0.650 | 23.10 | 15.02 |
| mo062 | h | Ayudante alicatador. (mano de obra) | 0.475 | 21.94 | 10.42 |
| % | % | Costes directos complementarios | 3 % | 48.19 | 1.45 |
|  |  | Costes directos |  |  | 49.64 |
