# Pasarela peatonal de circulación en cubierta inclinada

- Propiedad del archivo: CYPE INGENIEROS, S.A.
- Formato: FIEBDC-3/2002
- Divisa: EUR
- Costes indirectos: 3.00 %
- IVA: 21.00 %

## Y Seguridad y salud

### YC Sistemas de protección colectiva

#### YCN Pasarelas en cubiertas inclinadas

**YCN020** m Pasarela peatonal de circulación en cubierta inclinada.
Protección de trabajos en cubierta inclinada con una pendiente máxima del 40%, evitando pisar directamente sobre la misma, mediante pasarela de circulación de aluminio, de 3,00 m de longitud, anchura útil de 0,60 m, con plataforma de superficie antideslizante sin desniveles, con 100 kg de capacidad de carga, amortizable en 20 usos.
Criterio de medición de proyecto: Longitud medida según Estudio o Estudio Básico de Seguridad y Salud.
Criterio de medición de obra: Se medirá la longitud realmente montada según especificaciones de Estudio o Estudio Básico de Seguridad y Salud.

| Código | Ud | Descripción | Rendimiento | Precio | Importe |
|---|---|---|---|---|---|
| mt50spm025s | Ud | Pasarela de circulación de aluminio, de 3 m de longitud, anchura útil de 0,6 m, con plataforma de superficie antideslizante sin desniveles, con 100 kg de capacidad de carga. (material) | 0.017 | 421.20 | 7.16 |
| mo119 | h | Oficial 1ª Seguridad y Salud. (mano de obra) | 0.100 | 23.10 | 2.31 |
| mo120 | h | Peón Seguridad y Salud. (mano de obra) | 0.100 | 21.69 | 2.17 |
| % | % | Costes directos complementarios | 2 % | 11.64 | 0.23 |
|  |  | Costes directos |  |  | 11.87 |
