# Cimentación de hormigón ciclópeo

- Propiedad del archivo: CYPE Ingenieros S.A.
- Formato: FIEBDC-3/2016
- Programa: Generador de precios de la construcción. CYPE Ingenieros, S.A.
- Fecha: 26/06/2025
- Divisa: EUR
- Costes indirectos: 3 %
- IVA: 21 %

## C Cimentaciones

### CM Semiprofundas

#### CMP Pozos de cimentación

**CMP010** m³ Cimentación de hormigón ciclópeo.
Cimentación de hormigón ciclópeo, con hormigón HM-20/P/40/X0 fabricado en central y vertido desde camión (60% de volumen) y bolos de piedra de 15 a 30 cm de diámetro (40% de volumen).
Incluye: Replanteo y trazado de las zapatas y de los pilares u otros elementos estructurales que apoyen en las mismas. Vertido y compactación del hormigón. Colocación de las piedras en el hormigón fresco. Coronación y enrase de cimientos. Curado del hormigón.
Criterio de medición de proyecto: Volumen teórico, según documentación gráfica de Proyecto.
Criterio de medición de obra: Se medirá el volumen teórico ejecutado según especificaciones de Proyecto, sin incluir los incrementos por excesos de excavación no autorizados.

| Código | Ud | Descripción | Rendimiento | Precio | Importe |
|---|---|---|---|---|---|
| mt10hmf010tMc | m³ | Hormigón HM-20/P/40/X0, fabricado en central. (material) | 0.66 | 80.74 | 53.288 |
| mt01arg100b | m³ | Bolos de piedra de 15 a 30 cm de diámetro. (material) | 0.4 | 19.5 | 7.800 |
| mo045 | h | Oficial 1ª estructurista, en trabajos de puesta en obra del hormigón. (mano de obra) | 0.1 | 24.04 | 2.404 |
| mo092 | h | Ayudante estructurista, en trabajos de puesta en obra del hormigón. (mano de obra) | 0.1 | 22.82 | 2.282 |
| mo113 | h | Peón ordinario construcción. (mano de obra) | 0.8 | 21.69 | 17.352 |
| % | % | Costes directos complementarios | 2 % | 83.126 | 1.663 |
|  |  | Costes directos |  |  | 84.789 |

Residuos:
- colocación: mt10hmf010tMc Hormigón HM-20/P/40/X0, fabricado en central; factor de residuo 0.00140614
- colocación: mt01arg100b Bolos de piedra de 15 a 30 cm de diámetro; factor de residuo 0.00768975

## Recursos

**mt10hmf010tMc** m³ Hormigón HM-20/P/40/X0, fabricado en central
Datos técnicos: Coste energético 1840.000 MJ; Emisión de CO2 230.000 kg; Código LER 17 01 01; Masa del elemento 2300 kg; Volumen 1.533333 m3

**mt01arg100b** m³ Bolos de piedra de 15 a 30 cm de diámetro
Datos técnicos: Coste energético 146.250 MJ; Emisión de CO2 7.800 kg; Código LER 01 04 08; Masa del elemento 1950 kg; Volumen 1.3 m3
