# Transporte, puesta en obra y retirada de equipo completo de perforación, para la realización de pilotes perforado sin entubación con lodos tixotrópicos, CPI-6, a una distancia de hasta 50 km

- Propiedad del archivo: CYPE INGENIEROS, S.A.
- Formato: FIEBDC-3/2002
- Divisa: EUR
- Costes indirectos: 3.00 %
- IVA: 21.00 %

**CPI001** Ud Transporte, puesta en obra y retirada de equipo completo de perforación, para la realización de pilotes perforado sin entubación con lodos tixotrópicos, CPI-6, a una distancia de hasta 50 km.
Transporte, puesta en obra y retirada de equipo completo de perforación, para la realización de pilotes perforado sin entubación con lodos tixotrópicos, CPI-6, a una distancia de hasta 50 km.
Incluye: Transporte a la obra. Montaje del equipo. Desmontaje del equipo. Retirada del equipo.
Criterio de medición de proyecto: Número de unidades previstas, según documentación gráfica de Proyecto.
Criterio de medición de obra: Se medirá el número de unidades realmente ejecutadas según especificaciones de Proyecto.
Criterio de valoración económica: El precio incluye el desplazamiento a la obra del personal especializado.

| Código | Ud | Descripción | Rendimiento | Precio | Importe |
|---|---|---|---|---|---|
| mq03pii010m | Ud | Transporte, puesta en obra y retirada de equipo completo para perforación de pilote perforado sin entubación con lodos tixotrópicos, CPI-6, a una distancia de hasta 50 km, limpieza y retirada de sobrantes. (maquinaria) | 1.000 | 7030.30 | 7030.30 |
| % | % | Costes directos complementarios | 2 % | 7030.30 | 140.61 |
|  |  | Costes directos |  |  | 7170.91 |
