# Pilote prefabricado de hormigón armado

- Propiedad del archivo: CYPE Ingenieros S.A.
- Formato: FIEBDC-3/2016
- Programa: Generador de precios de la construcción. CYPE Ingenieros, S.A.
- Fecha: 14/03/2022
- Divisa: EUR
- Costes indirectos: 3 %
- IVA: 21 %

## C Cimentaciones

### CP Profundas

#### CPP Pilotes prefabricados

**CPP010** m Pilote prefabricado de hormigón armado.
Pilote prefabricado de hormigón armado, "TERRA" T-235, S=552 cm², Q=71 t, construido según CPP-1 para formación de grupo de pilotes CPP-2, con azuche normal en punta. Hincado por golpeo de la cabeza del pilote de 12 m de longitud máxima, mediante maza.
Incluye: Replanteo y trazado de los ejes de los grupos de pilotes. Izado de los pilotes. Hincado de los pilotes por golpeo de maza, previa colocación de sombrerete de acero con almohadilla. Golpeo hasta conseguir el rechazo prefijado.
Criterio de medición de proyecto: Longitud medida según documentación gráfica de Proyecto, desde la punta hasta la cara inferior del encepado, considerando un incremento del 10% en previsión de las oscilaciones reales que pueden aparecer al realizar el pilotaje.
Criterio de medición de obra: Se medirá la longitud del pilote realmente ejecutado según especificaciones de Proyecto, desde la punta hasta la cara inferior del encepado.

| Código | Ud | Descripción | Rendimiento | Precio | Importe |
|---|---|---|---|---|---|
| mt07pph010b | m | Pilote prefabricado de hormigón armado, "TERRA" T-235, S=552 cm², Q= 71 t, de 12 m de longitud máxima, según UNE-EN 12794. (material) | 1 | 57.22 | 57.220 |
| mq03pip050b | h | Martinete hidráulico, de 9 t, para hinca de pilotes prefabricados. (maquinaria) | 0.048 | 109.01 | 5.232 |
| mo089 | h | Ayudante estructurista. (mano de obra) | 0.12 | 19.68 | 2.362 |
| % | % | Costes directos complementarios | 2 % | 64.814 | 1.296 |
|  |  | Costes directos |  |  | 66.110 |

Residuos:
- colocación: mt07pph010b; factor de residuo 0.028

## Recursos

**mt07pph010b** m Pilote prefabricado de hormigón armado
Datos técnicos: Coste energético 246.306 MJ; Emisión de CO2 25.534 kg; Código LER 17 01 01; Masa del elemento 149.6 kg; Volumen 0.099733 m3
Residuos:
- embalaje: re170201 Madera. (componente de residuo); rendimiento 0.105 kg; Código LER 17 02 01; Masa del elemento 1 kg; Volumen 0.000909 m3
- embalaje: re170203 Plástico. (componente de residuo); rendimiento 0.075 kg; Código LER 17 02 03; Masa del elemento 1 kg; Volumen 0.001667 m3
