# Levantado de puerta de entrada a vivienda

- Propiedad del archivo: CYPE Ingenieros S.A.
- Formato: FIEBDC-3/2016
- Programa: Generador de precios de la construcción. CYPE Ingenieros, S.A.
- Fecha: 26/05/2025
- Divisa: EUR
- Costes indirectos: 3 %
- IVA: 21 %

## D Demoliciones

### DL Carpintería, vidrios y protecciones solares

#### DLP Puertas

**DLP010** m² Levantado de puerta de entrada a vivienda.
Levantado de puerta de entrada a vivienda, de madera, con medios manuales, sin deteriorar el paramento al que está sujeta, y carga manual sobre camión o contenedor.
Criterio de valoración económica: El precio incluye el levantado de las hojas, de los marcos, de los tapajuntas y de los herrajes.
Incluye: Levantado del elemento. Retirada y acopio del material levantado. Limpieza de los restos de obra. Carga manual del material levantado y restos de obra sobre camión o contenedor.
Criterio de medición de proyecto: Superficie medida según documentación gráfica de Proyecto.
Criterio de medición de obra: Se medirá la superficie realmente desmontada según especificaciones de Proyecto.

| Código | Ud | Descripción | Rendimiento | Precio | Importe |
|---|---|---|---|---|---|
| mo113 | h | Peón ordinario construcción. (mano de obra) | 0.35 | 21.69 | 7.592 |
| mo112 | h | Peón especializado construcción. (mano de obra) | 0.35 | 22.05 | 7.718 |
| % | % | Costes directos complementarios | 2 % | 15.310 | 0.306 |
|  |  | Costes directos |  |  | 15.616 |

Residuos:
- demolición: ruo170201 Madera. (componente de residuo); rendimiento 17.25 kg; Código LER 17 02 01; Masa del elemento 1 kg; Volumen 0.000909 m3
- demolición: ruo170405 Hierro y acero. (componente de residuo); rendimiento 15 kg; Código LER 17 04 05; Masa del elemento 1 kg; Volumen 0.000476 m3
- demolición: ruo170904 Residuos mezclados de construcción y demolición distintos de los especificados en los códigos 17 09 01, 17 09 02 y 17 09 03. (componente de residuo); rendimiento 0.18 kg; Código LER 17 09 04; Masa del elemento 1 kg; Volumen 0.000667 m3
