# Elementos metálicos de unión y apoyo para estructuras de madera

- Propiedad del archivo: CYPE Ingenieros S.A.
- Formato: FIEBDC-3/2016
- Programa: Generador de precios de la construcción. CYPE Ingenieros, S.A.
- Fecha: 20/10/2021
- Divisa: EUR
- Costes indirectos: 3 %
- IVA: 21 %

## E Estructuras

### EM Madera

#### EMM Elementos auxiliares para estructuras de madera

**EMM010** kg Elementos metálicos de unión y apoyo para estructuras de madera.
Elementos metálicos de unión y apoyo, para estructuras de madera, de acero galvanizado en caliente con protección Z350 frente a la corrosión, en perfiles laminados de diferentes series (circulares, cuadrados, rectangulares, hexagonales y planchas), trabajados en taller y colocados en obra.
Incluye: Colocación y fijación provisional de los elementos de unión. Aplomado y nivelación. Reglajes de las piezas y ajuste definitivo de las uniones entre los diferentes componentes de la estructura.
Criterio de medición de proyecto: Peso nominal medido según documentación gráfica de Proyecto.
Criterio de medición de obra: Se determinará, a partir del peso obtenido en báscula oficial de las unidades llegadas a obra, el peso de las unidades realmente ejecutadas según especificaciones de Proyecto.

| Código | Ud | Descripción | Rendimiento | Precio | Importe |
|---|---|---|---|---|---|
| mt07emr403b | kg | Elementos de acero galvanizado en caliente con protección Z350 frente a la corrosión, para ensamble de estructuras de madera (material) | 1 | 11.7 | 11.700 |
| mo048 | h | Oficial 1ª montador de estructura de madera. (mano de obra) | 0.05 | 19.81 | 0.991 |
| mo095 | h | Ayudante montador de estructura de madera. (mano de obra) | 0.025 | 18.78 | 0.470 |
| % | % | Costes directos complementarios | 2 % | 13.161 | 0.263 |
|  |  | Costes directos |  |  | 13.424 |

Residuos:
- colocación: mt07emr403b; factor de residuo 0.015

## Recursos

**mt07emr403b** kg Elementos de acero galvanizado en caliente con protección Z350 frente a la corrosión
Datos técnicos: Coste energético 25.100 MJ; Emisión de CO2 2.560 kg; Código LER 17 04 05; Masa del elemento 1 kg; Volumen 0.000476 m3
