# Muro estructural de paneles premontados de entramado ligero de madera y paja

- Propiedad del archivo: CYPE Ingenieros S.A.
- Formato: FIEBDC-3/2016
- Programa: Generador de precios de la construcción. CYPE Ingenieros, S.A.
- Fecha: 23/01/2025
- Divisa: EUR
- Costes indirectos: 3 %
- IVA: 21 %

## E Estructuras

### EM Madera

#### EMN Sistemas prefabricados de construcciones con madera y paja

**EMN010** m² Muro estructural de paneles premontados de entramado ligero de madera y paja.
Muro estructural exterior, de 35 cm de espesor, de paneles premontados de entramado ligero de madera y paja, compuestos por montantes, travesaños y rastreles de madera aserrada de pino silvestre (Pinus sylvestris) procedente de España, clase resistente C24 según UNE-EN 338 y UNE-EN 1912, calidad estructural T2 según INSTA 142; para clase de uso 1 según UNE-EN 335, con protección frente a agentes bióticos que se corresponde con la clase de penetración NP1 según UNE-EN 351-1, con acabado cepillado; cortados, numerados y premontados en taller con tornillos de acero al carbono y tornillos de acero inoxidable A2, según UNE-EN ISO 6892-1; con relleno de paja de arroz, trigo y centeno con una densidad de 120 kg/m³ y una humedad relativa menor de 15%; considerando un grado de complejidad medio. Incluso tornillos de acero inoxidable A2, para la fijación de los paneles y lámina altamente transpirable impermeable al agua de lluvia, para protección temporal de los paneles frente a los agentes atmosféricos.
Criterio de valoración económica: El precio incluye la descarga del panel, pero no incluye la ejecución y el sellado de las juntas, el revestimiento ni el zuncho perimetral.
Incluye: Replanteo y marcado de ejes. Montaje de los paneles. Colocación y fijación provisional de los paneles. Aplomado y nivelación. Ejecución de las uniones. Fijación definitiva de los paneles. Colocación de la lámina de protección. Retirada de la lámina de protección.
Criterio de medición de proyecto: Superficie medida en verdadera magnitud desde las caras exteriores de los zunchos del perímetro, según documentación gráfica de Proyecto, deduciendo los huecos de superficie mayor de 6 m².
Criterio de medición de obra: Se medirá, en verdadera magnitud, desde las caras exteriores de los zunchos del perímetro, la superficie realmente ejecutada según especificaciones de Proyecto, deduciendo los huecos de superficie mayor de 6 m².

| Código | Ud | Descripción | Rendimiento | Precio | Importe |
|---|---|---|---|---|---|
| mt07emn010ka | m² | Muro estructural exterior, de 35 cm de espesor, de paneles premontados de entramado ligero de madera y paja, compuestos por montantes, travesaños y rastreles de madera aserrada de pino silvestre (Pinus sylvestris) procedente de España, clase resistente C24 según UNE-EN 338 y UNE-EN 1912, calidad estructural T2 según INSTA 142; para clase de uso 1 según UNE-EN 335, con protección frente a agentes bióticos que se corresponde con la clase de penetración NP1 según UNE-EN 351-1, con acabado cepillado; cortados, numerados y premontados en taller con tornillos de acero al carbono y tornillos de acero inoxidable A2, según UNE-EN ISO 6892-1; con relleno de paja de arroz, trigo y centeno con una densidad de 120 kg/m³ y una humedad relativa menor de 15%, y tornillos de acero inoxidable A2 para la fijación de los paneles. (material) | 1 | 116.4 | 116.400 |
| mt15mbv040 | m² | Lámina altamente transpirable impermeable al agua de lluvia, de polietileno de alta densidad (PEAD/HDPE), de 0,4 mm de espesor y 124 g/m², de 0,02 m de espesor de aire equivalente frente a la difusión de vapor de agua, según UNE-EN 1931, estanqueidad al agua clase W1 según UNE-EN 1928, Euroclase E de reacción al fuego, según UNE-EN 13501-1, suministrada en rollos de 1,50x50 m, según UNE-EN 13859-2. (material) | 1.1 | 2 | 2.200 |
| mq07gte010c | h | Grúa autopropulsada de brazo telescópico con una capacidad de elevación de 30 t y 27 m de altura máxima de trabajo. (maquinaria) | 0.05 | 75.04 | 3.752 |
| mo048 | h | Oficial 1ª montador de estructura de madera. (mano de obra) | 0.52 | 24.04 | 12.501 |
| mo095 | h | Ayudante montador de estructura de madera. (mano de obra) | 0.98 | 22.82 | 22.364 |
| % | % | Costes directos complementarios | 2 % | 157.217 | 3.144 |
|  |  | Costes directos |  |  | 160.361 |

Residuos:
- colocación: mt07emn010ka; factor de residuo 0.0063
- colocación: mt15mbv040; factor de residuo 1

## Recursos

**mt07emn010ka** m² Muro estructural exterior
Datos técnicos: Coste energético 426.500 MJ; Emisión de CO2 -62.514 kg; Código LER 17 02 01; Masa del elemento 51.8 kg; Volumen 0.047091 m3
Residuos:
- embalaje: re170203 Plástico. (componente de residuo); rendimiento 0.034 kg; Código LER 17 02 03; Masa del elemento 1 kg; Volumen 0.001667 m3

**mt15mbv040** m² Lámina altamente transpirable impermeable al agua de lluvia
Datos técnicos: Coste energético 19.318 MJ; Emisión de CO2 0.718 kg; Código LER 17 02 03; Masa del elemento 0.124 kg; Volumen 0.000207 m3
Residuos:
- embalaje: re170203 Plástico; rendimiento 0.024 kg
