# Revestimiento exterior de fachada ventilada, de placas de cemento. Sistema Aquapanel "KNAUF"

- Propiedad del archivo: CYPE Ingenieros S.A.
- Formato: FIEBDC-3/2016
- Programa: Generador de precios de la construcción. CYPE Ingenieros, S.A.
- Fecha: 22/03/2024
- Divisa: EUR
- Costes indirectos: 3 %
- IVA: 21 %

## F Fachadas y particiones

### FA Fachadas ventiladas

#### FAC Revestimiento exterior de placas de cemento

**FAC010** m² Revestimiento exterior de fachada ventilada, de placas de cemento. Sistema Aquapanel "KNAUF".
Revestimiento exterior de fachada ventilada, de placas de cemento Portland Aquapanel Outdoor "KNAUF" de 12,5x1200x2400 mm, revestidas con una capa de fibra de vidrio embebida en ambas caras, colocación con tornillos, mediante el sistema Aquapanel WL122C.es "KNAUF" con DAU nº 12/074 C, sobre subestructura soporte de acero galvanizado de canales horizontales de 50/40/0,7 mm GRC 0,70 y montantes verticales de 50/50/0,70 mm GRC 0,70 con una modulación de 400 mm; impermeabilización con lámina altamente transpirable, impermeable al agua de lluvia, Tyvek StuccoWrap, capa base de mortero Aquapanel Outdoor, sobre imprimación GRC, armado con malla de fibra de vidrio Aquapanel Outdoor y capa de acabado de mortero GRC acabado pétreo, sobre imprimación Fondo Pétreo GRC. Incluso banda acústica, escuadras de sustentación y de retención para la fijación de la subestructura soporte, tornillería para la fijación de las placas, fijaciones para el anclaje de los perfiles, mortero Aquapanel Outdoor "KNAUF" y cinta Aquapanel "KNAUF", para el tratamiento de juntas, perfil de PVC con malla de fibra de vidrio antiálcalis, "KNAUF", para remate de dinteles, y cinta adhesiva de doble cara para la fijación de la lámina altamente transpirable.
Criterio de valoración económica: El precio no incluye el aislamiento térmico.
Incluye: Limpieza y preparación de la superficie soporte. Replanteo de las juntas de dilatación y paños de trabajo. Replanteo del despiece del revestimiento y de los puntos de anclaje de la subestructura soporte. Colocación de la banda acústica. Fijación de las escuadras al soporte base. Fijación de la subestructura soporte a la hoja principal y al forjado. Colocación y fijación provisional de la impermeabilización. Colocación y atornillado de las placas a la subestructura soporte. Tratamiento de juntas. Realización de todos los trabajos necesarios para la resolución de los huecos. Colocación del perfil de remate para el vierteaguas. Colocación del perfil para remate de dinteles. Aplicación de la capa de imprimación. Extendido de la capa de mortero base y colocación de la malla de refuerzo. Aplicación de la capa de imprimación. Colocación del perfil de protección para la capa de acabado. Aplicación de la capa de mortero.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12pck020d | m | Banda acústica de dilatación, autoadhesiva, de espuma de poliuretano de celdas cerradas "KNAUF", de 3,2 mm de espesor y 95 mm de anchura, resistencia térmica 0,10 m²K/W, conductividad térmica 0,032 W/(mK). (material) | 1 | 0.46 | 0.460 |
| mt12pak150x | Ud | Escuadra de sustentación "KNAUF", de acero galvanizado, de 107x65x80x2 mm. (material) | 0.58 | 1.57 | 0.911 |
| mt12pak150E | Ud | Escuadra de retención "KNAUF", de acero galvanizado, de 57x65x80x2 mm. (material) | 1.27 | 0.98 | 1.245 |
| mt12psg220 | Ud | Fijación compuesta por taco y tornillo 5x27. (material) | 2.43 | 0.06 | 0.146 |
| mt12pak020a | m | Canal 50/40/0,7 mm GRC 0,7 "KNAUF" de acero Z4 (Z450) galvanizado especial, para sistema Aquapanel Outdoor. Según UNE-EN 14195. (material) | 0.35 | 2.79 | 0.977 |
| mt12pak030ga | m | Montante 50/50/0,7 mm GRC 0,7 "KNAUF" de acero Z4 (Z450) galvanizado especial, para sistema Aquapanel Outdoor. Según UNE-EN 14195. (material) | 2.75 | 3.32 | 9.130 |
| mt15mkv010 | m² | Lámina altamente transpirable impermeable al agua de lluvia, de polietileno tejido no hilado, Tyvek StuccoWrap "KNAUF", de 0,22 mm de espesor y 82 g/m², de 0,03 m de espesor de aire equivalente frente a la difusión de vapor de agua, según UNE-EN 1931, estanqueidad al agua clase W1 según UNE-EN 1928, (Euroclase E de reacción al fuego, según UNE-EN 13501-1), para colocar en sistemas de cerramientos y revestimientos de fachadas Aquapanel, suministrada en rollos de 1,50x75 m, según UNE-EN 13859-2. (material) | 1.1 | 4.37 | 4.807 |
| mt12pak010n | m² | Placa de cemento Portland Aquapanel Outdoor "KNAUF" de 12,5x1200x2400 mm, revestida con una capa de fibra de vidrio embebida en ambas caras. (material) | 1.05 | 19.97 | 20.969 |
| mt12pak040v | Ud | Tornillo autoperforante Aquapanel Maxi TB "KNAUF" 4,2x25. (material) | 20 | 0.01 | 0.200 |
| mt12pak041a | Ud | Tornillo autotaladrante de acero inoxidable AISI 304, JT4-4 4,8x19 "KNAUF", con cabeza hexagonal; para fijación de los perfiles de montaje sobre las escuadras de retención. (material) | 2.54 | 0.36 | 0.914 |
| mt12pak041d | Ud | Tornillo autotaladrante de acero inoxidable AISI 304, JT4-6 5,5x22 "KNAUF", con cabeza hexagonal; para fijación de los perfiles de montaje sobre las escuadras de sustentación. (material) | 1.16 | 0.5 | 0.580 |
| mt12pak060g | kg | Mortero de juntas Aquapanel Outdoor "KNAUF", color gris. (material) | 0.6 | 1.98 | 1.188 |
| mt12pak050d | m | Cinta de juntas Aquapanel "KNAUF". (material) | 2.1 | 0.37 | 0.777 |
| mt12pak100g | m² | Malla de fibra de vidrio Aquapanel Outdoor "KNAUF", color blanco. (material) | 1.1 | 1.61 | 1.771 |
| mt12pak090g | kg | Mortero Aquapanel Outdoor "KNAUF", color blanco. (material) | 6.3 | 1.31 | 8.253 |
| mt12pak085d | l | Imprimación incolora al siloxano GRC "KNAUF". (material) | 0.2 | 3.37 | 0.674 |
| mt12pak120 | kg | Imprimación a base de copolímeros acrílicos modificados Fondo Pétreo GRC "KNAUF", color a elegir, para mortero de acabado pétreo. (material) | 0.14 | 3.19 | 0.447 |
| mt12pak130 | kg | Mortero GRC "KNAUF", a base de copolímeros acrílicos modificados con siloxano, acabado pétreo, color a elegir. (material) | 0.4 | 3.54 | 1.416 |
| mt28fvk030 | m | Perfil de PVC con malla de fibra de vidrio antiálcalis, "KNAUF", para remate de dinteles, suministrado en barras de 2,5 m de longitud. (material) | 0.17 | 0.83 | 0.141 |
| mt15pdw100a | m | Cinta adhesiva de doble cara, con adhesivo acrílico, de 50 mm de anchura, con resistencia a los rayos UV, rango de temperatura de trabajo de -20 a 100°C, suministrada en rollos de 50 m de longitud. (material) | 1.5 | 1.09 | 1.635 |
| mo052 | h | Oficial 1ª montador de sistemas de fachadas prefabricadas. (mano de obra) | 0.676 | 22.74 | 15.372 |
| mo099 | h | Ayudante montador de sistemas de fachadas prefabricadas. (mano de obra) | 0.676 | 21.02 | 14.210 |
| % | % | Costes directos complementarios | 2 % | 86.223 | 1.724 |
|  |  | Costes directos |  |  | 87.947 |

Residuos:
- colocación: mt12pck020d; factor de residuo 0.06
- colocación: mt12pak150x Escuadra de sustentación "KNAUF", de acero galvanizado, de 107x65x80x2 mm; factor de residuo 0.0188
- colocación: mt12pak150E Escuadra de retención "KNAUF", de acero galvanizado, de 57x65x80x2 mm; factor de residuo 0.0188
- colocación: mt12pak020a; factor de residuo 0.0128836
- colocación: mt12pak030ga; factor de residuo 0.0107787
- colocación: mt15mkv010; factor de residuo 0.06
- colocación: mt12pak010n; factor de residuo 0.0248
- colocación: mt12pak040v Tornillo autoperforante Aquapanel Maxi TB "KNAUF" 4,2x25; factor de residuo 0.00533333
- colocación: mt12pak041a; factor de residuo 0.00384615
- colocación: mt12pak041d; factor de residuo 0.00357143
- colocación: mt12pak060g Mortero de juntas Aquapanel Outdoor "KNAUF", color gris; factor de residuo 0.07
- colocación: mt12pak050d Cinta de juntas Aquapanel "KNAUF"; factor de residuo 0.055
- colocación: mt12pak100g Malla de fibra de vidrio Aquapanel Outdoor "KNAUF", color blanco; factor de residuo 0.055
- colocación: mt12pak090g Mortero Aquapanel Outdoor "KNAUF", color blanco; factor de residuo 0.067314
- colocación: mt12pak085d Imprimación incolora al siloxano GRC "KNAUF"; factor de residuo 0.06
- colocación: mt12pak120; factor de residuo 0.047049
- colocación: mt12pak130 Mortero GRC "KNAUF", a base de copolímeros acrílicos modificados con siloxano, acabado pétreo, color a elegir; factor de residuo 0.052542
- colocación: mt28fvk030; factor de residuo 0.048

## Recursos

**mt12pck020d** m Banda acústica de dilatación
Datos técnicos: Coste energético 3.168 MJ; Emisión de CO2 0.154 kg; Código LER 17 06 04; Masa del elemento 0.0213 kg; Volumen 0.000036 m3
Residuos:
- embalaje: re170203 Plástico. (componente de residuo); rendimiento 0.001 kg; Código LER 17 02 03; Masa del elemento 1 kg; Volumen 0.001667 m3

**mt12pak150x** Ud Escuadra de sustentación "KNAUF", de acero galvanizado, de 107x65x80x2 mm
Datos técnicos: Coste energético 7.191 MJ; Emisión de CO2 0.607 kg; Código LER 17 04 05; Masa del elemento 0.19 kg; Volumen 0.00009 m3
Residuos:
- embalaje: re170203 Plástico; rendimiento 0.025 kg

**mt12pak150E** Ud Escuadra de retención "KNAUF", de acero galvanizado, de 57x65x80x2 mm
Datos técnicos: Coste energético 5.183 MJ; Emisión de CO2 0.402 kg; Código LER 17 04 05; Masa del elemento 0.11 kg; Volumen 0.000052 m3
Residuos:
- embalaje: re170203 Plástico; rendimiento 0.025 kg

**mt12pak020a** m Canal 50/40/0,7 mm GRC 0,7 "KNAUF" de acero Z4 (Z450) galvanizado especial
Datos técnicos: Coste energético 81.486 MJ; Emisión de CO2 2.501 kg; Código LER 17 04 05; Masa del elemento 0.61 kg; Volumen 0.00029 m3
Residuos:
- embalaje: re170203 Plástico; rendimiento 0.006 kg

**mt12pak030ga** m Montante 50/50/0,7 mm GRC 0,7 "KNAUF" de acero Z4 (Z450) galvanizado especial
Datos técnicos: Coste energético 81.531 MJ; Emisión de CO2 2.503 kg; Código LER 17 04 05; Masa del elemento 0.61 kg; Volumen 0.00029 m3
Residuos:
- embalaje: re170203 Plástico; rendimiento 0.007 kg

**mt15mkv010** m² Lámina altamente transpirable impermeable al agua de lluvia
Datos técnicos: Coste energético 13.562 MJ; Emisión de CO2 0.514 kg; Código LER 17 06 04; Masa del elemento 0.082 kg; Volumen 0.000137 m3
Residuos:
- embalaje: re170203 Plástico; rendimiento 0.024 kg

**mt12pak010n** m² Placa de cemento Portland Aquapanel Outdoor "KNAUF" de 12,5x1200x2400 mm
Datos técnicos: Coste energético 0.875 MJ; Emisión de CO2 2.457 kg; Código LER 17 01 01; Masa del elemento 16.25 kg; Volumen 0.010833 m3
Residuos:
- embalaje: re170203 Plástico; rendimiento 0.004 kg

**mt12pak040v** Ud Tornillo autoperforante Aquapanel Maxi TB "KNAUF" 4,2x25
Datos técnicos: Coste energético 0.015 MJ; Emisión de CO2 0.002 kg; Código LER 17 04 05; Masa del elemento 0.0015 kg
Residuos:
- embalaje: re150101 Envases de papel y cartón. (componente de residuo); rendimiento 0.001 kg; Código LER 15 01 01; Masa del elemento 1 kg; Volumen 0.001333 m3

**mt12pak041a** Ud Tornillo autotaladrante de acero inoxidable AISI 304
Datos técnicos: Coste energético 0.082 MJ; Emisión de CO2 0.011 kg; Código LER 17 04 05; Masa del elemento 0.0013 kg
Residuos:
- embalaje: re150101 Envases de papel y cartón; rendimiento 0.001 kg

**mt12pak041d** Ud Tornillo autotaladrante de acero inoxidable AISI 304
Datos técnicos: Coste energético 0.097 MJ; Emisión de CO2 0.012 kg; Código LER 17 04 05; Masa del elemento 0.0014 kg
Residuos:
- embalaje: re150101 Envases de papel y cartón; rendimiento 0.001 kg

**mt12pak060g** kg Mortero de juntas Aquapanel Outdoor "KNAUF", color gris
Datos técnicos: Coste energético 7.725 MJ; Emisión de CO2 0.576 kg; Código LER 17 09 04; Masa del elemento 1 kg; Volumen 0.000667 m3
Residuos:
- embalaje: re150101 Envases de papel y cartón; rendimiento 0.02 kg
- embalaje: re170201 Madera. (componente de residuo); rendimiento 0.005 kg; Código LER 17 02 01; Masa del elemento 1 kg; Volumen 0.000909 m3
- embalaje: re170203 Plástico; rendimiento 0.008 kg

**mt12pak050d** m Cinta de juntas Aquapanel "KNAUF"
Datos técnicos: Coste energético 1.215 MJ; Emisión de CO2 0.060 kg; Código LER 17 02 03; Masa del elemento 0.016 kg; Volumen 0.000027 m3
Residuos:
- embalaje: re170203 Plástico; rendimiento 0.001 kg

**mt12pak100g** m² Malla de fibra de vidrio Aquapanel Outdoor "KNAUF", color blanco
Datos técnicos: Coste energético 18.046 MJ; Emisión de CO2 0.887 kg; Código LER 17 02 03; Masa del elemento 0.225 kg; Volumen 0.000375 m3
Residuos:
- embalaje: re170203 Plástico; rendimiento 0.024 kg

**mt12pak090g** kg Mortero Aquapanel Outdoor "KNAUF", color blanco
Datos técnicos: Coste energético 2.251 MJ; Emisión de CO2 0.184 kg; Código LER 17 09 04; Masa del elemento 1 kg; Volumen 0.000667 m3
Residuos:
- embalaje: re170203 Plástico; rendimiento 0.003 kg

**mt12pak085d** l Imprimación incolora al siloxano GRC "KNAUF"
Datos técnicos: Coste energético 157.543 MJ; Emisión de CO2 6.493 kg; Código LER 17 09 04; Masa del elemento 1.05 kg; Volumen 0.0007 m3
Residuos:
- embalaje: re150104 Envases metálicos. (componente de residuo); rendimiento 0.042 kg; Código LER 15 01 04; Masa del elemento 1 kg; Volumen 0.001667 m3

**mt12pak120** kg Imprimación a base de copolímeros acrílicos modificados Fondo Pétreo GRC "KNAUF"
Datos técnicos: Coste energético 75.527 MJ; Emisión de CO2 2.872 kg; Código LER 17 09 04; Masa del elemento 1 kg; Volumen 0.000667 m3
Residuos:
- embalaje: re170203 Plástico; rendimiento 0.003 kg

**mt12pak130** kg Mortero GRC "KNAUF", a base de copolímeros acrílicos modificados con siloxano, acabado pétreo, color a elegir
Datos técnicos: Coste energético 2.251 MJ; Emisión de CO2 0.184 kg; Código LER 17 09 04; Masa del elemento 1 kg; Volumen 0.000667 m3
Residuos:
- embalaje: re170203 Plástico; rendimiento 0.003 kg

**mt28fvk030** m Perfil de PVC con malla de fibra de vidrio antiálcalis
Datos técnicos: Coste energético 11.900 MJ; Emisión de CO2 0.855 kg; Código LER 17 02 03; Masa del elemento 0.2 kg; Volumen 0.000333 m3
Residuos:
- embalaje: re170203 Plástico; rendimiento 0.005 kg
