# Trampilla de registro de acero, Revo 13 GKFI, sistema W250 "KNAUF", de 300x300 mm, para tabique de placas de yeso laminado

- Propiedad del archivo: CYPE INGENIEROS, S.A.
- Formato: FIEBDC-3/2002
- Divisa: EUR
- Costes indirectos: 3.00 %
- IVA: 21.00 %

**FBY021** Ud Trampilla de registro de acero, Revo 13 GKFI, sistema W250 "KNAUF", de 300x300 mm, para tabique de placas de yeso laminado.
Trampilla de registro de acero, Revo 13 GKFI, sistema W250 "KNAUF", de 300x300 mm, formada por marco, puerta, cierre y brazo de seguridad, para tabique de placas de yeso laminado. Incluso accesorios de montaje.
Incluye: Marcado y corte de la placa de yeso laminado. Colocación de la trampilla.
Criterio de medición de proyecto: Número de unidades previstas, según documentación gráfica de Proyecto.
Criterio de medición de obra: Se medirá el número de unidades realmente colocadas según especificaciones de Proyecto.

| Código | Ud | Descripción | Rendimiento | Precio | Importe |
|---|---|---|---|---|---|
| mt12ppk060h | Ud | Trampilla de registro de acero, Revo 13 GKFI, sistema W250 "KNAUF", de 300x300 mm, formada por marco, puerta, cierre y brazo de seguridad. (material) | 1.000 | 34.46 | 34.46 |
| mo053 | h | Oficial 1ª montador de prefabricados interiores. (mano de obra) | 0.101 | 18.13 | 1.83 |
| mo100 | h | Ayudante montador de prefabricados interiores. (mano de obra) | 0.101 | 16.43 | 1.66 |
| % | % | Costes directos complementarios | 2 % | 37.95 | 0.76 |
|  |  | Costes directos |  |  | 38.71 |
