# Tabique de placas de yeso laminado, de alta resistencia a la humedad. Sistema "KNAUF"

- Propiedad del archivo: CYPE Ingenieros S.A.
- Formato: FIEBDC-3/2016
- Programa: Generador de precios de la construcción. CYPE Ingenieros, S.A.
- Fecha: 22/03/2024
- Divisa: EUR
- Costes indirectos: 3 %
- IVA: 21 %

## F Fachadas y particiones

### FB Tabiquería de entramado autoportante

#### FBY De placas de yeso laminado

**FBY022** m² Tabique de placas de yeso laminado, de alta resistencia a la humedad. Sistema "KNAUF".
Tabique múltiple sistema W112.es Drystar "KNAUF" (12,5+12,5+75+12,5+12,5)/400 (75) (4 Drystar (GM-FH1IR)), de alta resistencia a la humedad, de 125 mm de espesor total, con nivel de calidad del acabado Q2, formado por una estructura simple de perfiles de chapa de acero galvanizado de 75 mm de anchura, a base de montantes (elementos verticales) separados 400 mm entre sí, con disposición normal "N" y canales (elementos horizontales), a la que se atornillan cuatro placas en total (dos placas tipo Drystar (GM-FH1IR) en cada cara, de 12,5 mm de espesor cada placa). Incluso banda acústica de dilatación autoadhesiva "KNAUF"; fijaciones para el anclaje de canales y montantes metálicos; tornillería para la fijación de las placas; cinta de papel con refuerzo metálico "KNAUF" y pasta de juntas Drystar Filler "KNAUF", cinta de juntas Drystar Tape "KNAUF".
Criterio de valoración económica: El precio incluye la resolución de encuentros y puntos singulares.
Incluye: Replanteo y trazado en el forjado inferior y en el superior de los tabiques a realizar. Colocación de banda de estanqueidad y canales inferiores, sobre solado terminado o base de asiento. Colocación de banda de estanqueidad y canales superiores, bajo forjados. Colocación y fijación de los montantes sobre los elementos horizontales. Corte de las placas. Fijación de las placas para el cierre de una de las caras del tabique. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pck020c | m | Banda acústica de dilatación, autoadhesiva, de espuma de poliuretano de celdas cerradas "KNAUF", de 3,2 mm de espesor y 70 mm de anchura, resistencia térmica 0,10 m²K/W, conductividad térmica 0,032 W/(mK). (material) | 1.2 | 0.34 | 0.408 |
| mt12drk020b | m | Canal 75/40/0,7 mm "KNAUF" de acero Z4 (Z450) galvanizado especial, para sistema Drystar. Según UNE-EN 14195. (material) | 0.7 | 3.32 | 2.324 |
| mt12drk030i | m | Montante 75/50/2 mm "KNAUF" de acero Z2 (Z275) galvanizado normal, para sistema Drystar. Según UNE-EN 14195. (material) | 2.75 | 11.73 | 32.258 |
| mt12drk010a | m² | Placa de yeso laminado reforzada con tejido de fibra UNE-EN 15283-1 GM-FH1IR / 1200 / 2600 / 12,5 / con los bordes longitudinales cuadrados, especial Drystar "KNAUF" con alma de yeso y caras revestidas con una lámina de fibra de vidrio; Euroclase A2-s1, d0 de reacción al fuego, según UNE-EN 13501-1. (material) | 4.2 | 15.27 | 64.134 |
| mt12drk014e | Ud | Tornillo autoperforante Drystar XTN "KNAUF" 3,9x23; con revestimiento anticorrosivo. (material) | 17 | 0.02 | 0.340 |
| mt12drk014f | Ud | Tornillo autoperforante Drystar XTN "KNAUF" 3,9x38; con revestimiento anticorrosivo. (material) | 38 | 0.03 | 1.140 |
| mt12psg220 | Ud | Fijación compuesta por taco y tornillo 5x27. (material) | 1.6 | 0.06 | 0.096 |
| mt12drk012a | kg | Pasta de juntas Drystar Filler "KNAUF", con aditivo hidrófugo, Euroclase A2-s1, d0 de reacción al fuego, según UNE-EN 13501-1, rango de temperatura de trabajo de 10 a 35°C, para aplicación manual o mecánica con cinta de juntas, según UNE-EN 13963. (material) | 1.616 | 1.18 | 1.907 |
| mt12drk013 | m | Cinta de juntas Drystar Tape "KNAUF". (material) | 3.2 | 0.06 | 0.192 |
| mt12pck010d | m | Cinta de papel con refuerzo metálico "KNAUF" de 52 mm de anchura, según UNE-EN 14353. (material) | 0.3 | 0.42 | 0.126 |
| mo053 | h | Oficial 1ª montador de prefabricados interiores. (mano de obra) | 0.347 | 22.74 | 7.891 |
| mo100 | h | Ayudante montador de prefabricados interiores. (mano de obra) | 0.347 | 21.02 | 7.294 |
| % | % | Costes directos complementarios | 2 % | 118.110 | 2.362 |
|  |  | Costes directos |  |  | 120.472 |

Residuos:
- colocación: mt12pck020c; factor de residuo 0.06
- colocación: mt12drk020b Canal 75/40/0,7 mm "KNAUF" de acero Z4 (Z450) galvanizado especial, para sistema Drystar. Según UNE-EN 14195; factor de residuo 0.0107795
- colocación: mt12drk030i Montante 75/50/2 mm "KNAUF" de acero Z2 (Z275) galvanizado normal, para sistema Drystar. Según UNE-EN 14195; factor de residuo 0.0053
- colocación: mt12drk010a; factor de residuo 0.0167754
- colocación: mt12drk014e Tornillo autoperforante Drystar XTN "KNAUF" 3,9x23; con revestimiento anticorrosivo; factor de residuo 0.005
- colocación: mt12drk014f Tornillo autoperforante Drystar XTN "KNAUF" 3,9x38; con revestimiento anticorrosivo; factor de residuo 0.005
- colocación: mt12drk012a; factor de residuo 0.03
- colocación: mt12drk013 Cinta de juntas Drystar Tape "KNAUF"; factor de residuo 0.044
- colocación: mt12pck010d Cinta de papel con refuerzo metálico "KNAUF" de 52 mm de anchura, según UNE-EN 14353; factor de residuo 0.044

## Recursos

**mt12pck020c** m Banda acústica de dilatación
Datos técnicos: Coste energético 2.361 MJ; Emisión de CO2 0.115 kg; Código LER 17 06 04; Masa del elemento 0.0157 kg; Volumen 0.000026 m3
Residuos:
- embalaje: re170203 Plástico. (componente de residuo); rendimiento 0.001 kg; Código LER 17 02 03; Masa del elemento 1 kg; Volumen 0.001667 m3

**mt12drk020b** m Canal 75/40/0,7 mm "KNAUF" de acero Z4 (Z450) galvanizado especial, para sistema Drystar. Según UNE-EN 14195
Datos técnicos: Coste energético 97.440 MJ; Emisión de CO2 2.989 kg; Código LER 17 04 05; Masa del elemento 0.73 kg; Volumen 0.000348 m3
Residuos:
- embalaje: re170203 Plástico; rendimiento 0.007 kg

**mt12drk030i** m Montante 75/50/2 mm "KNAUF" de acero Z2 (Z275) galvanizado normal, para sistema Drystar. Según UNE-EN 14195
Datos técnicos: Coste energético 348.135 MJ; Emisión de CO2 10.649 kg; Código LER 17 04 05; Masa del elemento 2.62 kg; Volumen 0.001248 m3
Residuos:
- embalaje: re170203 Plástico; rendimiento 0.008 kg

**mt12drk010a** m² Placa de yeso laminado reforzada con tejido de fibra UNE-EN 15283-1 GM-FH1IR / 1200 / 2600 / 12,5 / con los bordes
Datos técnicos: Coste energético 284.092 MJ; Emisión de CO2 4.236 kg; Código LER 17 08 02; Masa del elemento 10.8 kg; Volumen 0.0108 m3
Residuos:
- embalaje: re170203 Plástico; rendimiento 0.005 kg

**mt12drk014e** Ud Tornillo autoperforante Drystar XTN "KNAUF" 3,9x23; con revestimiento anticorrosivo
Datos técnicos: Coste energético 0.014 MJ; Emisión de CO2 0.002 kg; Código LER 17 04 05; Masa del elemento 0.0014 kg
Residuos:
- embalaje: re150101 Envases de papel y cartón. (componente de residuo); rendimiento 0.001 kg; Código LER 15 01 01; Masa del elemento 1 kg; Volumen 0.001333 m3

**mt12drk014f** Ud Tornillo autoperforante Drystar XTN "KNAUF" 3,9x38; con revestimiento anticorrosivo
Datos técnicos: Coste energético 0.020 MJ; Emisión de CO2 0.002 kg; Código LER 17 04 05; Masa del elemento 0.002 kg
Residuos:
- embalaje: re150101 Envases de papel y cartón; rendimiento 0.001 kg

**mt12drk012a** kg Pasta de juntas Drystar Filler "KNAUF"
Datos técnicos: Coste energético 12.798 MJ; Emisión de CO2 0.436 kg; Código LER 17 08 02; Masa del elemento 1 kg; Volumen 0.001 m3
Residuos:
- embalaje: re170203 Plástico; rendimiento 0.02 kg

**mt12drk013** m Cinta de juntas Drystar Tape "KNAUF"
Datos técnicos: Coste energético 20.508 MJ; Emisión de CO2 0.460 kg; Código LER 17 02 03; Masa del elemento 0.11 kg; Volumen 0.000183 m3
Residuos:
- embalaje: re170201 Madera. (componente de residuo); rendimiento 0.04 kg; Código LER 17 02 01; Masa del elemento 1 kg; Volumen 0.000909 m3

**mt12pck010d** m Cinta de papel con refuerzo metálico "KNAUF" de 52 mm de anchura, según UNE-EN 14353
Datos técnicos: Coste energético 4.511 MJ; Emisión de CO2 0.348 kg; Código LER 20 01 01; Masa del elemento 0.06 kg; Volumen 0.00008 m3
