# Tabique de placas de yeso laminado y lana mineral. Catálogo ATEDY-AFELMA

- Propiedad del archivo: CYPE Ingenieros S.A.
- Formato: FIEBDC-3/2016
- Programa: Generador de precios de la construcción. CYPE Ingenieros, S.A.
- Fecha: 22/03/2024
- Divisa: EUR
- Costes indirectos: 3 %
- IVA: 21 %

## F Fachadas y particiones

### FB Tabiquería de entramado autoportante

#### FBY De placas de yeso laminado

**FBY100** m² Tabique de placas de yeso laminado y lana mineral. Catálogo ATEDY-AFELMA.
Tabique simple de placas de yeso laminado y lana mineral, sistema PYL 78/600(48) LM, catálogo ATEDY-AFELMA, de 78 mm de espesor total, con nivel de calidad del acabado estándar (Q2), formado por una estructura autoportante de perfiles metálicos de acero galvanizado de 48 mm de anchura formada por montantes (elementos verticales) y canales (elementos horizontales), con una separación entre montantes de 600 mm y una disposición normal "N"; a la que se atornilla una placa de yeso laminado A / UNE-EN 520 - 1200 / longitud / 15 / con los bordes longitudinales afinados, Standard "KNAUF" en cada cara y aislamiento de panel de lana mineral, Ursa Terra T18R "URSA IBÉRICA AISLANTES", no revestido, suministrado en rollos de 13,5 m de longitud, de 45 mm de espesor, resistencia térmica 1,3 m²K/W, conductividad térmica 0,035 W/(mK), colocado en el alma. Incluso banda acústica de dilatación, autoadhesiva "KNAUF"; fijaciones para el anclaje de canales y montantes metálicos; tornillería para la fijación de las placas; pasta y cinta para el tratamiento de juntas.
Criterio de valoración económica: El precio incluye la resolución de encuentros y puntos singulares.
Incluye: Replanteo y trazado en el forjado inferior y en el superior de los tabiques a realizar. Colocación de banda de estanqueidad y canales inferiores, sobre solado terminado o base de asiento. Colocación de banda de estanqueidad y canales superiores, bajo forjados. Colocación y fijación de los montantes sobre los elementos horizontales. Corte de las placas. Fijación de las placas para el cierre de una de las caras del tabique. Colocación de los paneles de aislamiento entre los montantes. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pck020b | m | Banda acústica de dilatación, autoadhesiva, de espuma de poliuretano de celdas cerradas "KNAUF", de 3,2 mm de espesor y 50 mm de anchura, resistencia térmica 0,10 m²K/W, conductividad térmica 0,032 W/(mK). (material) | 1.2 | 0.25 | 0.300 |
| mt12pfk020b | m | Canal 48/30 "KNAUF" de acero galvanizado, según UNE-EN 14195. (material) | 0.7 | 1.35 | 0.945 |
| mt12pfk010b | m | Montante 48/35 "KNAUF" de acero galvanizado, según UNE-EN 14195. (material) | 2 | 1.63 | 3.260 |
| mt16lvp050ca | m² | Panel de lana mineral, Ursa Terra T18R "URSA IBÉRICA AISLANTES", no revestido, suministrado en rollos de 13,5 m de longitud, de 45 mm de espesor, resistencia térmica 1,3 m²K/W, conductividad térmica 0,035 W/(mK), según UNE-EN 13162, Euroclase A1 de reacción al fuego según UNE-EN 13501-1 y factor de resistencia a la difusión del vapor de agua 1, con código de designación MW-EN 13162-T3-MU1-WS-AFr5-AW0,80. (material) | 1.05 | 5.92 | 6.216 |
| mt12ppk010ab | m² | Placa de yeso laminado A / UNE-EN 520 - 1200 / longitud / 15 / con los bordes longitudinales afinados, Standard "KNAUF"; Euroclase A2-s1, d0 de reacción al fuego, según UNE-EN 13501-1. (material) | 2.1 | 4.92 | 10.332 |
| mt12ptk010cc | Ud | Tornillo autoperforante TN "KNAUF" 3,5x25. (material) | 29 | 0.01 | 0.290 |
| mt12psg220 | Ud | Fijación compuesta por taco y tornillo 5x27. (material) | 1.6 | 0.06 | 0.096 |
| mt12pck010a | m | Cinta microperforada de papel "KNAUF" de 50 mm de anchura, según UNE-EN 13963. (material) | 3.2 | 0.04 | 0.128 |
| mt12pik015d | kg | Pasta de agarre Perlfix "KNAUF", de fraguado rápido (30 minutos), Euroclase A1 de reacción al fuego, según UNE-EN 13501-1, rango de temperatura de trabajo de 5 a 30°C, para aplicación manual, según UNE-EN 13963. (material) | 0.1 | 0.45 | 0.045 |
| mt12pik010e | kg | Pasta de juntas Jointfiller 24H "KNAUF", Euroclase A2-s1, d0 de reacción al fuego, según UNE-EN 13501-1, rango de temperatura de trabajo de 5 a 30°C, para aplicación manual con cinta de juntas, según UNE-EN 13963. (material) | 0.6 | 0.93 | 0.558 |
| mo053 | h | Oficial 1ª montador de prefabricados interiores. (mano de obra) | 0.306 | 22.74 | 6.958 |
| mo100 | h | Ayudante montador de prefabricados interiores. (mano de obra) | 0.306 | 21.02 | 6.432 |
| % | % | Costes directos complementarios | 2 % | 35.560 | 0.711 |
|  |  | Costes directos |  |  | 36.271 |

Residuos:
- colocación: mt12pck020b; factor de residuo 0.06
- colocación: mt12pfk020b Canal 48/30 "KNAUF" de acero galvanizado, según UNE-EN 14195; factor de residuo 0.0186017
- colocación: mt12pfk010b Montante 48/35 "KNAUF" de acero galvanizado, según UNE-EN 14195; factor de residuo 0.0174897
- colocación: mt16lvp050ca; factor de residuo 0.048
- colocación: mt12ppk010ab; factor de residuo 0.018
- colocación: mt12ptk010cc Tornillo autoperforante TN "KNAUF" 3,5x25; factor de residuo 0.00533333
- colocación: mt12pck010a Cinta microperforada de papel "KNAUF" de 50 mm de anchura, según UNE-EN 13963; factor de residuo 0.0440299
- colocación: mt12pik015d; factor de residuo 0.03
- colocación: mt12pik010e; factor de residuo 0.03

## Recursos

**mt12pck020b** m Banda acústica de dilatación
Datos técnicos: Coste energético 1.712 MJ; Emisión de CO2 0.083 kg; Código LER 17 06 04; Masa del elemento 0.0112 kg; Volumen 0.000019 m3
Residuos:
- embalaje: re170203 Plástico. (componente de residuo); rendimiento 0.001 kg; Código LER 17 02 03; Masa del elemento 1 kg; Volumen 0.001667 m3

**mt12pfk020b** m Canal 48/30 "KNAUF" de acero galvanizado, según UNE-EN 14195
Datos técnicos: Coste energético 77.385 MJ; Emisión de CO2 2.373 kg; Código LER 17 04 05; Masa del elemento 0.58 kg; Volumen 0.000276 m3
Residuos:
- embalaje: re170203 Plástico; rendimiento 0.005 kg

**mt12pfk010b** m Montante 48/35 "KNAUF" de acero galvanizado, según UNE-EN 14195
Datos técnicos: Coste energético 77.409 MJ; Emisión de CO2 2.374 kg; Código LER 17 04 05; Masa del elemento 0.58 kg; Volumen 0.000276 m3
Residuos:
- embalaje: re170203 Plástico; rendimiento 0.005 kg

**mt16lvp050ca** m² Panel de lana mineral
Datos técnicos: Coste energético 26.998 MJ; Emisión de CO2 1.452 kg; Código LER 17 06 04; Masa del elemento 0.81 kg; Volumen 0.00135 m3
Residuos:
- embalaje: re170203 Plástico; rendimiento 0.024 kg

**mt12ppk010ab** m² Placa de yeso laminado A / UNE-EN 520 - 1200 / longitud / 15 / con los bordes longitudinales afinados
Datos técnicos: Coste energético 30.492 MJ; Emisión de CO2 1.503 kg; Código LER 17 08 02; Masa del elemento 10.6 kg; Volumen 0.0106 m3
Residuos:
- embalaje: re170203 Plástico; rendimiento 0.004 kg

**mt12ptk010cc** Ud Tornillo autoperforante TN "KNAUF" 3,5x25
Datos técnicos: Coste energético 0.015 MJ; Emisión de CO2 0.002 kg; Código LER 17 04 05; Masa del elemento 0.0015 kg
Residuos:
- embalaje: re150101 Envases de papel y cartón. (componente de residuo); rendimiento 0.001 kg; Código LER 15 01 01; Masa del elemento 1 kg; Volumen 0.001333 m3

**mt12pck010a** m Cinta microperforada de papel "KNAUF" de 50 mm de anchura, según UNE-EN 13963
Datos técnicos: Coste energético 0.004 MJ; Emisión de CO2 0.006 kg; Código LER 20 01 01; Masa del elemento 0.0067 kg; Volumen 0.000009 m3

**mt12pik015d** kg Pasta de agarre Perlfix "KNAUF"
Datos técnicos: Coste energético 5.138 MJ; Emisión de CO2 0.246 kg; Código LER 17 08 02; Masa del elemento 1 kg; Volumen 0.001 m3
Residuos:
- embalaje: re170203 Plástico; rendimiento 0.02 kg

**mt12pik010e** kg Pasta de juntas Jointfiller 24H "KNAUF"
Datos técnicos: Coste energético 12.798 MJ; Emisión de CO2 0.436 kg; Código LER 17 08 02; Masa del elemento 1 kg; Volumen 0.001 m3
Residuos:
- embalaje: re170203 Plástico; rendimiento 0.02 kg
