# Dintel portante prefabricado de hormigón celular, 125x25x15 cm, recibido con mortero para juntas finas, apoyado sobre las jambas

- Propiedad del archivo: CYPE INGENIEROS, S.A.
- Formato: FIEBDC-3/2002
- Divisa: EUR
- Costes indirectos: 3.00 %
- IVA: 21.00 %

**FCH050** Ud Dintel portante prefabricado de hormigón celular, 125x25x15 cm, recibido con mortero para juntas finas, apoyado sobre las jambas.
Dintel portante prefabricado de hormigón celular, 125x25x15 cm, recibido con mortero para juntas finas, apoyado sobre las jambas.
Incluye: Limpieza y preparación del plano de apoyo. Replanteo del nivel de apoyo del dintel. Presentación del dintel. Aplomado y nivelación. Sellado de juntas y limpieza del dintel.
Criterio de medición de proyecto: Número de unidades previstas, según documentación gráfica de Proyecto.
Criterio de medición de obra: Se medirá el número de unidades realmente ejecutadas según especificaciones de Proyecto.

| Código | Ud | Descripción | Rendimiento | Precio | Importe |
|---|---|---|---|---|---|
| mt09mif065a | kg | Mortero para juntas finas, compuesto por cemento blanco, cal grasa, arena silícea y aditivo retenedor de agua a base de celulosa, de aplicación en fábricas de bloque de hormigón celular, suministrado en sacos de 25 kg, según UNE-EN 998-2. (material) | 0.740 | 0.55 | 0.41 |
| mt02bhc018bb | Ud | Dintel portante prefabricado de hormigón celular, 125x25x15 cm. (material) | 1.000 | 44.62 | 44.62 |
| mo020 | h | Oficial 1ª construcción. (mano de obra) | 0.105 | 18.89 | 1.98 |
| mo113 | h | Peón ordinario construcción. (mano de obra) | 0.105 | 17.67 | 1.86 |
| % | % | Costes directos complementarios | 2 % | 48.87 | 0.98 |
|  |  | Costes directos |  |  | 49.85 |
