# Barandilla de vidrio. Sistema "STRUGAL"

- Propiedad del archivo: CYPE Ingenieros S.A.
- Formato: FIEBDC-3/2016
- Programa: Generador de precios de la construcción. CYPE Ingenieros, S.A.
- Fecha: 26/06/2025
- Divisa: EUR
- Costes indirectos: 3 %
- IVA: 21 %

## F Fachadas y particiones

### FD Defensas

#### FDY Sistemas de barandillas de vidrio

**FDY040** m Barandilla de vidrio. Sistema "STRUGAL".
Sistema de barandilla de vidrio Glass Line "STRUGAL", formado por perfil en "U" de aleación de aluminio 6063, de 46,5x125 mm, acabado lacado estándar con el sello QUALICOAT, que garantiza el espesor y la calidad del proceso de lacado, con pasamanos, capaz de soportar una fuerza horizontal uniformemente repartida de 1,6 kN/m aplicada en el borde superior del pasamanos según CTE DB SE-AE, de altura máxima 110 cm, para vidrio templado laminar de seguridad, compuesto por dos lunas de 6 mm de espesor, unidas mediante cuatro láminas incoloras de butiral de polivinilo, de 0,38 mm de espesor cada una. Incluso anclaje químico con varilla roscada de acero cincado, para fijación mediante anclaje sobre la cara superior del forjado y calzos de apoyo para el sistema de iluminación led.
Criterio de valoración económica: El precio no incluye el sistema de iluminación led.
Incluye: Marcado de los puntos de fijación. Aplomado y nivelación. Fijación de los anclajes. Montaje de elementos complementarios.
Criterio de medición de proyecto: Longitud medida a ejes, según documentación gráfica de Proyecto.
Criterio de medición de obra: Se medirá, a ejes, la longitud realmente ejecutada según especificaciones de Proyecto.

| Código | Ud | Descripción | Rendimiento | Precio | Importe |
|---|---|---|---|---|---|
| mt25dst010ac | m | Sistema de barandilla de vidrio Glass Line "STRUGAL", formado por perfil en "U" de aleación de aluminio 6063, de 46,5x125 mm, acabado lacado estándar con el sello QUALICOAT, que garantiza el espesor y la calidad del proceso de lacado, con pasamanos, capaz de soportar una fuerza horizontal uniformemente repartida de 1,6 kN/m aplicada en el borde superior del pasamanos según CTE DB SE-AE. Incluso accesorios, piezas, calzos de apoyo para el sistema de iluminación led, juntas de EPDM y tornillos homologados, para fijación mediante anclaje sobre la cara superior del forjado. (material) | 1 | 93.06 | 93.060 |
| mt26aaq011b | Ud | Anclaje químico con varilla roscada de acero cincado, de 10 mm de diámetro, tuerca y arandela. (material) | 8 | 1.14 | 9.120 |
| mt21ves015d | m² | Vidrio templado laminar de seguridad, compuesto por dos lunas de 6 mm de espesor, unidas mediante cuatro láminas incoloras de butiral de polivinilo, de 0,38 mm de espesor cada una. Según UNE-EN ISO 12543-2, UNE-EN 14449 y UNE-EN 12150-1 (material) | 1.1 | 135 | 148.500 |
| mo011 | h | Oficial 1ª montador. (mano de obra) | 1.008 | 23.74 | 23.930 |
| mo080 | h | Ayudante montador. (mano de obra) | 1.008 | 21.94 | 22.116 |
| % | % | Costes directos complementarios | 2 % | 296.726 | 5.935 |
|  |  | Costes directos |  |  | 302.661 |

Residuos:
- colocación: mt25dst010ac; factor de residuo 0.024
- colocación: mt26aaq011b Anclaje químico con varilla roscada de acero cincado, de 10 mm de diámetro, tuerca y arandela; factor de residuo 0.005
- colocación: mt21ves015d; factor de residuo 0.0055

## Recursos

**mt25dst010ac** m Sistema de barandilla de vidrio Glass Line "STRUGAL"
Datos técnicos: Coste energético 441.367 MJ; Emisión de CO2 31.555 kg; Código LER 17 04 02; Masa del elemento 4.02 kg; Volumen 0.00268 m3
Residuos:
- embalaje: re170203 Plástico. (componente de residuo); rendimiento 0.008 kg; Código LER 17 02 03; Masa del elemento 1 kg; Volumen 0.001667 m3

**mt26aaq011b** Ud Anclaje químico con varilla roscada de acero cincado, de 10 mm de diámetro, tuerca y arandela
Datos técnicos: Coste energético 5.691 MJ; Emisión de CO2 0.221 kg; Código LER 17 09 04; Masa del elemento 0.13 kg; Volumen 0.000087 m3
Residuos:
- embalaje: re150101 Envases de papel y cartón. (componente de residuo); rendimiento 0.001 kg; Código LER 15 01 01; Masa del elemento 1 kg; Volumen 0.001333 m3
- embalaje: re170203 Plástico; rendimiento 0.001 kg

**mt21ves015d** m² Vidrio templado laminar de seguridad
Datos técnicos: Coste energético 421.446 MJ; Emisión de CO2 31.237 kg; Código LER 17 02 02; Masa del elemento 30 kg; Volumen 0.03 m3
Residuos:
- embalaje: re170604 Materiales de aislamiento distintos de los especificados en los códigos 17 06 01 y 17 06 03. (componente de residuo); rendimiento 0.016 kg; Código LER 17 06 04; Masa del elemento 1 kg; Volumen 0.001667 m3
