# Fachada simple, de chapa perfilada de acero

- Propiedad del archivo: CYPE Ingenieros S.A.
- Formato: FIEBDC-3/2016
- Programa: Generador de precios de la construcción. CYPE Ingenieros, S.A.
- Fecha: 29/05/2023
- Divisa: EUR
- Costes indirectos: 3 %
- IVA: 21 %

## F Fachadas y particiones

### FL Fachadas ligeras

#### FLA De chapas de acero y paneles sándwich

**FLA010** m² Fachada simple, de chapa perfilada de acero.
Fachada simple, de chapa perfilada de acero galvanizado prelacado, de 1 mm de espesor, con nervios de entre 40 y 50 mm de altura de cresta, a una separación de entre 250 y 270 mm, colocada en posición horizontal con un solape de la chapa superior de 100 mm y un solape lateral de un trapecio y fijada mecánicamente a una estructura portante o auxiliar. Incluso accesorios de fijación de las chapas y cinta flexible de butilo, adhesiva por ambas caras, para el sellado de estanqueidad de los solapes entre chapas perfiladas.
Criterio de valoración económica: El precio no incluye la estructura soporte ni la resolución de puntos singulares.
Incluye: Replanteo de las chapas. Corte, preparación y colocación de las chapas. Sellado de juntas. Fijación mecánica de las chapas.
Criterio de medición de proyecto: Superficie medida según documentación gráfica de Proyecto, sin duplicar esquinas ni encuentros, deduciendo los huecos de superficie mayor de 1 m².
Criterio de medición de obra: Se medirá la superficie realmente ejecutada según especificaciones de Proyecto, sin duplicar esquinas ni encuentros, deduciendo los huecos de superficie mayor de 1 m².

| Código | Ud | Descripción | Rendimiento | Precio | Importe |
|---|---|---|---|---|---|
| mt13ccp100t | m² | Chapa perfilada de acero galvanizado prelacado, de 1 mm de espesor, con nervios de entre 40 y 50 mm de altura de cresta, a una separación de entre 250 y 270 mm e inercia entre 21 y 34 cm4, según UNE-EN 14782. (material) | 1.03 | 10.64 | 10.959 |
| mt13cap030a | Ud | Kit de accesorios de fijación, para chapas perfiladas, en fachadas. (material) | 0.2 | 19.4 | 3.880 |
| mt13dcp020b | m | Cinta flexible de butilo, adhesiva por ambas caras, para el sellado de estanqueidad de los solapes entre chapas perfiladas. (material) | 1.02 | 2.05 | 2.091 |
| mo051 | h | Oficial 1ª montador de cerramientos industriales. (mano de obra) | 0.322 | 22 | 7.084 |
| mo098 | h | Ayudante montador de cerramientos industriales. (mano de obra) | 0.322 | 20.34 | 6.549 |
| % | % | Costes directos complementarios | 2 % | 30.563 | 0.611 |
|  |  | Costes directos |  |  | 31.174 |

Residuos:
- colocación: mt13ccp100t; factor de residuo 0.0169974

## Recursos

**mt13ccp100t** m² Chapa perfilada de acero galvanizado prelacado
Datos técnicos: Coste energético 377.179 MJ; Emisión de CO2 34.477 kg; Código LER 17 04 05; Masa del elemento 11.77 kg; Volumen 0.005605 m3
Residuos:
- embalaje: re170203 Plástico. (componente de residuo); rendimiento 0.023 kg; Código LER 17 02 03; Masa del elemento 1 kg; Volumen 0.001667 m3

**mt13dcp020b** m Cinta flexible de butilo
Datos técnicos: Coste energético 7.996 MJ; Emisión de CO2 0.348 kg
