# Fachada simple, de chapa perfilada de acero "ACH"

- Propiedad del archivo: CYPE Ingenieros S.A.
- Formato: FIEBDC-3/2016
- Programa: Generador de precios de la construcción. CYPE Ingenieros, S.A.
- Fecha: 29/05/2023
- Divisa: EUR
- Costes indirectos: 3 %
- IVA: 21 %

## F Fachadas y particiones

### FL Fachadas ligeras

#### FLA De chapas de acero y paneles sándwich

**FLA015** m² Fachada simple, de chapa perfilada de acero "ACH".
Fachada simple, de chapa perfilada de acero prelacado, ACH 18 Minionda "ACH", espesor 0,6 mm, colocada en posición horizontal con un solape de la chapa superior de 100 mm y un solape lateral de media onda y fijada mecánicamente a una estructura portante o auxiliar. Incluso accesorios de fijación de las chapas y cinta flexible de butilo, adhesiva por ambas caras, para el sellado de estanqueidad de los solapes entre chapas perfiladas.
Criterio de valoración económica: El precio no incluye la estructura soporte ni la resolución de puntos singulares.
Incluye: Replanteo de las chapas. Corte, preparación y colocación de las chapas. Sellado de juntas. Fijación mecánica de las chapas.
Criterio de medición de proyecto: Superficie medida según documentación gráfica de Proyecto, sin duplicar esquinas ni encuentros, deduciendo los huecos de superficie mayor de 1 m².
Criterio de medición de obra: Se medirá la superficie realmente ejecutada según especificaciones de Proyecto, sin duplicar esquinas ni encuentros, deduciendo los huecos de superficie mayor de 1 m².

| Código | Ud | Descripción | Rendimiento | Precio | Importe |
|---|---|---|---|---|---|
| mt13cap010a | m² | Chapa perfilada de acero prelacado, ACH 18 Minionda "ACH", espesor 0,6 mm. (material) | 1.05 | 11.1 | 11.655 |
| mt13cap030c | Ud | Kit de accesorios de fijación "ACH", para chapas perfiladas, en fachadas. (material) | 0.2 | 20 | 4.000 |
| mt13dcp020b | m | Cinta flexible de butilo, adhesiva por ambas caras, para el sellado de estanqueidad de los solapes entre chapas perfiladas. (material) | 1.02 | 2.05 | 2.091 |
| mo051 | h | Oficial 1ª montador de cerramientos industriales. (mano de obra) | 0.3 | 22 | 6.600 |
| mo098 | h | Ayudante montador de cerramientos industriales. (mano de obra) | 0.3 | 20.34 | 6.102 |
| % | % | Costes directos complementarios | 2 % | 30.448 | 0.609 |
|  |  | Costes directos |  |  | 31.057 |

Residuos:
- colocación: mt13cap010a Chapa perfilada de acero prelacado, ACH 18 Minionda "ACH", espesor 0,6 mm; factor de residuo 0.0166572

## Recursos

**mt13cap010a** m² Chapa perfilada de acero prelacado, ACH 18 Minionda "ACH", espesor 0,6 mm
Datos técnicos: Coste energético 193.375 MJ; Emisión de CO2 17.630 kg; Código LER 17 04 05; Masa del elemento 6 kg; Volumen 0.002857 m3
Residuos:
- embalaje: re170203 Plástico. (componente de residuo); rendimiento 0.023 kg; Código LER 17 02 03; Masa del elemento 1 kg; Volumen 0.001667 m3

**mt13dcp020b** m Cinta flexible de butilo
Datos técnicos: Coste energético 7.996 MJ; Emisión de CO2 0.348 kg
