# Sistema "STRUGAL" de muro cortina de aluminio

- Propiedad del archivo: CYPE Ingenieros S.A.
- Formato: FIEBDC-3/2016
- Programa: Generador de precios de la construcción. CYPE Ingenieros, S.A.
- Fecha: 06/06/2025
- Divisa: EUR
- Costes indirectos: 3 %
- IVA: 21 %

## F Fachadas y particiones

### FM Muros cortina

#### FMY Sistemas de muro cortina

**FMY030** m² Sistema "STRUGAL" de muro cortina de aluminio.
Muro cortina de aluminio realizado mediante el sistema S52NT, de tapetas tradicionales, de "STRUGAL", con estructura portante calculada para una sobrecarga máxima debida a la acción del viento de 60 kg/m², compuesta por una retícula con una separación entre montantes de 150 cm y una distancia entre ejes del forjado o puntos de anclaje de 300 cm, comprendiendo 3 divisiones entre plantas. Montantes de sección 170x52 mm, anodizado color plata; travesaños de 55x52 mm (Iy=31,14 cm4), anodizado color plata; perfil para el anclaje del vidrio, anodizado color plata; tapa embellecedora de aluminio en posición vertical y horizontal, en remate del perfil de anclaje del cristal, para su uso con el sistema S52NT,"STRUGAL" acabado lacado estándar; con cerramiento compuesto de: un 40% de superficie opaca sin acristalamiento exterior, (antepechos, cantos de forjado y falsos techos), formada por panel de chapa de aluminio, de 9 mm de espesor total, acabado lacado color blanco, formado por lámina de aluminio de 0,7 mm y alma aislante de poliestireno extruido (densidad 35 kg/m³); un 60% de superficie transparente fija realizada con doble acristalamiento templado de control solar, conjunto formado por vidrio exterior templado, de control solar, color azul de 6 mm, cámara de aire deshidratada con perfil separador de aluminio y doble sellado perimetral con silicona, de 6 mm, y vidrio interior Float incoloro de 6 mm de espesor; 18 mm de espesor total. Incluso kit de accesorios para muro cortina; silicona neutra Elastosil 605 "SIKA" para el sellado de la zona opaca; anclajes de fijación de acero, compuestos por placa unida al forjado y angular para fijación de montantes al edificio; chapa de aluminio de 1,5 mm de espesor para la realización de los remates de muro a obra.
Incluye: Preparación de las bases de fijación para recibir los sistemas de anclaje del muro cortina. Replanteo de los ejes primarios del entramado. Presentación y sujeción previa a la estructura del edificio de los ejes primarios del entramado. Alineación, aplomado y nivelación de los perfiles primarios. Sujeción definitiva del entramado primario. Preparación del sistema de recepción del entramado secundario. Alineación, aplomado y nivelación de los perfiles secundarios. Sujeción definitiva del entramado secundario. Colocación, montaje y ajuste del vidrio a los perfiles. Sellado final de estanqueidad.
Criterio de medición de proyecto: Superficie medida según documentación gráfica de Proyecto.
Criterio de medición de obra: Se medirá la superficie realmente ejecutada según especificaciones de Proyecto.

| Código | Ud | Descripción | Rendimiento | Precio | Importe |
|---|---|---|---|---|---|
| mt25mcs010w | m | Montante de aluminio, "STRUGAL", de 170x52 mm (Ix= 536,23 cm4), acabado anodizado color plata, incluso junta central de estanqueidad y juntas interiores de travesaño, provisto de canal de desagüe y ventilación. (material) | 0.667 | 44.87 | 29.928 |
| mt25mcs020c | m | Travesaño de aluminio, "STRUGAL", de 55x52 mm (Iy = 31,14 cm4), acabado anodizado color plata, incluso junta central de estanqueidad y juntas interiores de travesaño, provisto de canal de desagüe y ventilación. (material) | 1.333 | 29.32 | 39.084 |
| mt25mcs030g | m | Perfil presor de aluminio, para su uso con el sistema S52NT,"STRUGAL", incluso juntas del cristal. (material) | 2 | 4.4 | 8.800 |
| mt25mcs060a | m | Tapa embellecedora de aluminio en posición vertical y horizontal, en remate del perfil de anclaje del cristal, para su uso con el sistema S52NT,"STRUGAL" acabado lacado estándar. (material) | 2 | 15.64 | 31.280 |
| mt25mcs100b | Ud | Kit de accesorios para perfil montante de muros cortina del sistema S52NT "STRUGAL". (material) | 0.667 | 10.95 | 7.304 |
| mt25mcs110b | Ud | Kit de accesorios para perfil travesaño de muros cortina del sistema S52NT "STRUGAL". (material) | 1.333 | 12.74 | 16.982 |
| mt21veg040yaca | m² | Doble acristalamiento templado de control solar, color azul, 6/6/6, conjunto formado por vidrio exterior templado, de control solar, color azul de 6 mm, cámara de aire deshidratada con perfil separador de aluminio y doble sellado perimetral, de 6 mm, y vidrio interior Float incoloro de 6 mm de espesor; 18 mm de espesor total. (material) | 0.604 | 126.71 | 76.533 |
| mt25mco045a | m² | Panel de chapa de aluminio, de 9 mm de espesor total, acabado lacado color blanco, formado por lámina de aluminio de 0,7 mm y alma aislante de poliestireno extruido (densidad 35 kg/m³). (material) | 0.402 | 27.16 | 10.918 |
| mt21sik020b | Ud | Cartucho de silicona sintética de color, de 310 ml (rendimiento aproximado en juntas de estanqueidad de 2 m por cartucho). (material) | 0.7 | 2.67 | 1.869 |
| mt21vva021 | Ud | Material auxiliar para la colocación de vidrios. (material) | 1 | 1.26 | 1.260 |
| mo018 | h | Oficial 1ª cerrajero. (mano de obra) | 0.55 | 23.41 | 12.876 |
| mo059 | h | Ayudante cerrajero. (mano de obra) | 0.75 | 21.99 | 16.493 |
| mo049 | h | Oficial 1ª montador de muro cortina. (mano de obra) | 1.2 | 23.74 | 28.488 |
| mo096 | h | Ayudante montador de muro cortina. (mano de obra) | 1.8 | 21.94 | 39.492 |
| % | % | Costes directos complementarios | 2 % | 321.307 | 6.426 |
|  |  | Costes directos |  |  | 327.733 |

Residuos:
- colocación: mt25mcs100b Kit de accesorios para perfil montante de muros cortina del sistema S52NT "STRUGAL"; factor de residuo 0.02
- colocación: mt25mcs110b Kit de accesorios para perfil travesaño de muros cortina del sistema S52NT "STRUGAL"; factor de residuo 0.006
- colocación: mt21veg040yaca; factor de residuo 0.0055
- colocación: mt25mco045a; factor de residuo 0.024
- colocación: mt21sik020b; factor de residuo 0.06

## Recursos

**mt25mcs010w** m Montante de aluminio
Datos técnicos: Coste energético 919.994 MJ; Emisión de CO2 68.952 kg
Residuos:
- embalaje: re150101 Envases de papel y cartón. (componente de residuo); rendimiento 0.013 kg; Código LER 15 01 01; Masa del elemento 1 kg; Volumen 0.001333 m3
- embalaje: re170201 Madera. (componente de residuo); rendimiento 0.007 kg; Código LER 17 02 01; Masa del elemento 1 kg; Volumen 0.000909 m3
- embalaje: re170203 Plástico. (componente de residuo); rendimiento 0.009 kg; Código LER 17 02 03; Masa del elemento 1 kg; Volumen 0.001667 m3
- embalaje: re170604 Materiales de aislamiento distintos de los especificados en los códigos 17 06 01 y 17 06 03. (componente de residuo); rendimiento 0.002 kg; Código LER 17 06 04; Masa del elemento 1 kg; Volumen 0.001667 m3

**mt25mcs020c** m Travesaño de aluminio
Datos técnicos: Coste energético 216.973 MJ; Emisión de CO2 16.190 kg
Residuos:
- embalaje: re150101 Envases de papel y cartón; rendimiento 0.013 kg
- embalaje: re170201 Madera; rendimiento 0.007 kg
- embalaje: re170203 Plástico; rendimiento 0.009 kg
- embalaje: re170604 Materiales de aislamiento distintos de los especificados en los códigos 17 06 01 y 17 06 03; rendimiento 0.002 kg

**mt25mcs030g** m Perfil presor de aluminio, para su uso con el sistema S52NT,"STRUGAL", incluso juntas del cristal
Datos técnicos: Coste energético 82.614 MJ; Emisión de CO2 6.117 kg
Residuos:
- embalaje: re150101 Envases de papel y cartón; rendimiento 0.012 kg
- embalaje: re170201 Madera; rendimiento 0.006 kg
- embalaje: re170203 Plástico; rendimiento 0.008 kg
- embalaje: re170604 Materiales de aislamiento distintos de los especificados en los códigos 17 06 01 y 17 06 03; rendimiento 0.001 kg

**mt25mcs060a** m Tapa embellecedora de aluminio en posición vertical y horizontal
Datos técnicos: Coste energético 40.792 MJ; Emisión de CO2 2.815 kg
Residuos:
- embalaje: re150101 Envases de papel y cartón; rendimiento 0.012 kg
- embalaje: re170201 Madera; rendimiento 0.006 kg
- embalaje: re170203 Plástico; rendimiento 0.008 kg
- embalaje: re170604 Materiales de aislamiento distintos de los especificados en los códigos 17 06 01 y 17 06 03; rendimiento 0.001 kg

**mt25mcs100b** Ud Kit de accesorios para perfil montante de muros cortina del sistema S52NT "STRUGAL"
Datos técnicos: Coste energético 14.514 MJ; Emisión de CO2 0.610 kg; Código LER 17 04 05; Masa del elemento 0.86 kg; Volumen 0.00041 m3
Residuos:
- embalaje: re170203 Plástico; rendimiento 0.025 kg

**mt25mcs110b** Ud Kit de accesorios para perfil travesaño de muros cortina del sistema S52NT "STRUGAL"
Datos técnicos: Coste energético 15.967 MJ; Emisión de CO2 0.683 kg; Código LER 17 04 05; Masa del elemento 0.86 kg; Volumen 0.00041 m3
Residuos:
- embalaje: re170203 Plástico; rendimiento 0.04 kg

**mt21veg040yaca** m² Doble acristalamiento templado de control solar
Datos técnicos: Coste energético 421.446 MJ; Emisión de CO2 31.237 kg; Código LER 17 02 02; Masa del elemento 30 kg; Volumen 0.03 m3
Residuos:
- embalaje: re170604 Materiales de aislamiento distintos de los especificados en los códigos 17 06 01 y 17 06 03; rendimiento 0.016 kg

**mt25mco045a** m² Panel de chapa de aluminio
Datos técnicos: Coste energético 239.807 MJ; Emisión de CO2 16.116 kg; Código LER 17 04 02; Masa del elemento 2.2 kg; Volumen 0.001467 m3
Residuos:
- embalaje: re170203 Plástico; rendimiento 0.032 kg

**mt21sik020b** Ud Cartucho de silicona sintética de color
Datos técnicos: Coste energético 87.088 MJ; Emisión de CO2 3.667 kg; Código LER 17 09 04; Masa del elemento 0.45 kg; Volumen 0.0003 m3
Residuos:
- embalaje: re170203 Plástico; rendimiento 0.1 kg
