# Muro de carga de fábrica de bloque de tierra comprimida (BTC)

- Propiedad del archivo: CYPE Ingenieros S.A.
- Formato: FIEBDC-3/2016
- Programa: Generador de precios de la construcción. CYPE Ingenieros, S.A.
- Fecha: 09/02/2026
- Divisa: EUR
- Costes indirectos: 3 %
- IVA: 21 %

## F Fachadas y particiones

### FN Muros bioclimáticos

#### FNB Hoja de fábrica de bloques de tierra comprimida (BTC)

**FNB010** m² Muro de carga de fábrica de bloque de tierra comprimida (BTC).
Muro de carga de 14 cm de espesor de fábrica de bloque de tierra comprimida (BTC) para revestir, 29x14x10,5 cm, resistencia a compresión 5 N/mm², BTC 5, compuesto de tierras seleccionadas y cal hidráulica natural, recibida con mortero de cal aérea, arcilla y áridos seleccionados con granulometría de hasta 2 mm de diámetro, confeccionado en obra, con piezas especiales tales como medios bloques y tres cuartos de bloques.
Criterio de valoración económica: El precio no incluye la formación de los dinteles de los huecos del paramento ni la barrera anticapilaridad.
Incluye: Limpieza y preparación de la superficie soporte. Replanteo, planta a planta. Colocación y aplomado de miras de referencia. Tendido de hilos entre miras. Colocación de plomos fijos en las aristas. Colocación de las piezas por hiladas a nivel. Realización de todos los trabajos necesarios para la resolución de huecos. Repaso de las juntas y limpieza final del paramento.
Criterio de medición de proyecto: Superficie medida según documentación gráfica de Proyecto, sin duplicar esquinas ni encuentros, deduciendo los huecos de superficie mayor de 2 m², añadiendo a cambio la superficie de la parte interior del hueco, correspondiente al desarrollo de jambas y dinteles.
Criterio de medición de obra: Se medirá la superficie realmente ejecutada según especificaciones de Proyecto, sin duplicar esquinas ni encuentros, deduciendo los huecos de superficie mayor de 2 m², añadiendo a cambio la superficie de la parte interior del hueco, correspondiente al desarrollo de jambas y dinteles.

| Código | Ud | Descripción | Rendimiento | Precio | Importe |
|---|---|---|---|---|---|
| mt02btc010a | Ud | Bloque de tierra comprimida (BTC) para revestir, 29x14x10,5 cm, resistencia a compresión 5 N/mm², BTC 5, compuesto de tierras seleccionadas y cal hidráulica natural, con propiedades bioclimáticas. Según UNE 41410. (material) | 28.35 | 1.06 | 30.051 |
| mt02btc020a | Ud | Medio bloque de tierra comprimida (BTC) para revestir, 14x14x10,5 cm, resistencia a compresión 5 N/mm², BTC 5, compuesto de tierras seleccionadas y cal hidráulica natural, con propiedades bioclimáticas. Según UNE 41410. (material) | 2.646 | 0.55 | 1.455 |
| mt02btc030a | Ud | Tres cuartos de bloque de tierra comprimida (BTC) para revestir, 21x14x10,5 cm, resistencia a compresión 5 N/mm², BTC 5, compuesto de tierras seleccionadas y cal hidráulica natural, con propiedades bioclimáticas. Según UNE 41410. (material) | 5.25 | 0.89 | 4.673 |
| mt08aaa010a | m³ | Agua. (material) | 0.004 | 1.5 | 0.006 |
| mt09mie010b | m³ | Mortero de cal aérea, arcilla y áridos seleccionados con granulometría de hasta 2 mm de diámetro, confeccionado en obra, suministrado en sacos Big Bag. (material) | 0.017 | 232.8 | 3.958 |
| mq06hor010 | h | Hormigonera eléctrica con una capacidad de amasado de 160 l. (maquinaria) | 0.003 | 3.45 | 0.010 |
| mo021 | h | Oficial 1ª construcción en trabajos de albañilería. (mano de obra) | 0.47 | 23.97 | 11.266 |
| mo114 | h | Peón ordinario construcción en trabajos de albañilería. (mano de obra) | 0.638 | 22.51 | 14.361 |
| % | % | Costes directos complementarios | 2 % | 65.780 | 1.316 |
|  |  | Costes directos |  |  | 67.096 |

Residuos:
- colocación: mt02btc010a; factor de residuo 0.0329483
- colocación: mt02btc020a; factor de residuo 0.0685821
- colocación: mt02btc030a; factor de residuo 0.0446407
- colocación: mt09mie010b; factor de residuo 0.0198

## Recursos

**mt02btc010a** Ud Bloque de tierra comprimida (BTC) para revestir
Datos técnicos: Coste energético 17.118 MJ; Emisión de CO2 0.649 kg; Código LER 17 05 04; Masa del elemento 8.1 kg; Volumen 0.005063 m3
Residuos:
- embalaje: re170201 Madera. (componente de residuo); rendimiento 0.013 kg; Código LER 17 02 01; Masa del elemento 1 kg; Volumen 0.000909 m3
- embalaje: re170203 Plástico. (componente de residuo); rendimiento 0.005 kg; Código LER 17 02 03; Masa del elemento 1 kg; Volumen 0.001667 m3

**mt02btc020a** Ud Medio bloque de tierra comprimida (BTC) para revestir
Datos técnicos: Coste energético 8.212 MJ; Emisión de CO2 0.324 kg; Código LER 17 05 04; Masa del elemento 3.91 kg; Volumen 0.002444 m3
Residuos:
- embalaje: re170201 Madera; rendimiento 0.005 kg
- embalaje: re170203 Plástico; rendimiento 0.004 kg

**mt02btc030a** Ud Tres cuartos de bloque de tierra comprimida (BTC) para revestir
Datos técnicos: Coste energético 12.630 MJ; Emisión de CO2 0.474 kg; Código LER 17 05 04; Masa del elemento 5.87 kg; Volumen 0.003669 m3
Residuos:
- embalaje: re170201 Madera; rendimiento 0.011 kg
- embalaje: re170203 Plástico; rendimiento 0.005 kg

**mt08aaa010a** m³ Agua
Datos técnicos: Coste energético 60.000 MJ; Emisión de CO2 30.000 kg

**mt09mie010b** m³ Mortero de cal aérea
Datos técnicos: Coste energético 2376.000 MJ; Emisión de CO2 144.000 kg; Código LER 17 01 01; Masa del elemento 1800 kg; Volumen 1.2 m3
