# Recercado de hueco de fachada, de resinas sintéticas

- Propiedad del archivo: CYPE Ingenieros S.A.
- Formato: FIEBDC-3/2016
- Programa: Generador de precios de la construcción. CYPE Ingenieros, S.A.
- Fecha: 30/10/2025
- Divisa: EUR
- Costes indirectos: 3 %
- IVA: 21 %

## H Remates y ayudas

### HR Remates de fachada

#### HRB De resinas sintéticas

**HRB010** m Recercado de hueco de fachada, de resinas sintéticas.
Recercado de hueco de fachada, de resinas termoestables reforzadas con núcleo de espuma de poliuretano inyectado, que aporta aislamiento térmico, hermeticidad al aire y estanqueidad al agua, realizado en una sola pieza de 350x50 mm y sección estándar, de color a elegir. Incluso anclajes mecánicos para la fijación a la hoja principal de la fachada ventilada a través de la pestaña perimetral y adhesivo a base de poliuretano para el sellado de juntas.
Criterio de valoración económica: El precio no incluye el revestimiento.
Incluye: Preparación de la superficie de apoyo. Replanteo de las piezas. Corte de las piezas. Colocación, aplomado, nivelación y alineación de las piezas. Sellado de juntas. Fijación con anclajes mecánicos. Lijado de las juntas. Limpieza.
Criterio de medición de proyecto: Longitud medida por su mayor desarrollo lineal, según documentación gráfica de Proyecto.
Criterio de medición de obra: Se medirá, por su mayor desarrollo lineal, la longitud realmente ejecutada según especificaciones de Proyecto, incluyendo la longitud que pudiera perderse en ingletes.

| Código | Ud | Descripción | Rendimiento | Precio | Importe |
|---|---|---|---|---|---|
| mt20rre010a | m | Recercado de hueco de fachada, de resinas termoestables reforzadas con núcleo de espuma de poliuretano inyectado, que aporta aislamiento térmico, hermeticidad al aire y estanqueidad al agua, realizado en una sola pieza de 350x50 mm y sección estándar, de color a elegir; con resistencia a los rayos UV y a la intemperie; conductividad térmica 0,032 W/(mK); Euroclase B-s2, d0 de reacción al fuego, según UNE-EN 13501-1; y coeficiente de absorción de agua <= 0,1%. (material) | 1 | 101.5 | 101.500 |
| mt26aaa033a | Ud | Anclaje mecánico con taco de nylon y tornillo de acero galvanizado, de cabeza avellanada. (material) | 1.8 | 0.29 | 0.522 |
| mt20wwa031 | Ud | Cartucho de 310 cm³ de adhesivo a base de poliuretano, impermeable. (material) | 0.25 | 18.36 | 4.590 |
| mo020 | h | Oficial 1ª construcción. (mano de obra) | 0.1 | 23.1 | 2.310 |
| mo113 | h | Peón ordinario construcción. (mano de obra) | 0.05 | 21.69 | 1.085 |
| % | % | Costes directos complementarios | 2 % | 110.007 | 2.200 |
|  |  | Costes directos |  |  | 112.207 |

Residuos:
- colocación: mt26aaa033a Anclaje mecánico con taco de nylon y tornillo de acero galvanizado, de cabeza avellanada; factor de residuo 0.00430435
- colocación: mt20wwa031 Cartucho de 310 cm³ de adhesivo a base de poliuretano, impermeable; factor de residuo 0.03

## Recursos

**mt20rre010a** m Recercado de hueco de fachada
Datos técnicos: Coste energético 1150.611 MJ; Emisión de CO2 50.078 kg
Residuos:
- embalaje: re170203 Plástico. (componente de residuo); rendimiento 0.003 kg; Código LER 17 02 03; Masa del elemento 1 kg; Volumen 0.001667 m3

**mt26aaa033a** Ud Anclaje mecánico con taco de nylon y tornillo de acero galvanizado, de cabeza avellanada
Datos técnicos: Coste energético 1.605 MJ; Emisión de CO2 0.133 kg; Código LER 17 04 05; Masa del elemento 0.046 kg; Volumen 0.000022 m3
Residuos:
- embalaje: re150101 Envases de papel y cartón. (componente de residuo); rendimiento 0.001 kg; Código LER 15 01 01; Masa del elemento 1 kg; Volumen 0.001333 m3

**mt20wwa031** Ud Cartucho de 310 cm³ de adhesivo a base de poliuretano, impermeable
Datos técnicos: Coste energético 84.481 MJ; Emisión de CO2 4.106 kg; Código LER 17 09 04; Masa del elemento 0.45 kg; Volumen 0.0003 m3
Residuos:
- embalaje: re170203 Plástico; rendimiento 0.2 kg
