# Torreta para fijación de antenas

- Propiedad del archivo: CYPE Ingenieros S.A.
- Formato: FIEBDC-3/2016
- Programa: Generador de precios de la construcción. CYPE Ingenieros, S.A.
- Fecha: 03/05/2022
- Divisa: EUR
- Costes indirectos: 3 %
- IVA: 21 %

## I Instalaciones

### IA Audiovisuales

#### IAA Red de cables coaxiales

**IAA032** Ud Torreta para fijación de antenas.
Torreta para fijación de 2 antenas, de 10,5 m de altura. Incluso grupo de vientos para sujeción de la torreta, anclajes y cuantos accesorios sean necesarios para su correcta instalación.
Incluye: Replanteo. Montaje.
Criterio de medición de proyecto: Número de unidades previstas, según documentación gráfica de Proyecto.
Criterio de medición de obra: Se medirá el número de unidades realmente ejecutadas según especificaciones de Proyecto.

| Código | Ud | Descripción | Rendimiento | Precio | Importe |
|---|---|---|---|---|---|
| mt40saf010hm | Ud | Mástil para fijación de antenas, de tubo de acero con tratamiento anticorrosión, de 3 m de altura, 40 mm de diámetro y 1,5 mm de espesor, unión por enchufe. Incluso accesorios. (material) | 1 | 25.27 | 25.270 |
| mt40saf030f | Ud | Tramo superior para torreta de sujeción de antena, de 2,5 m de altura y sección triangular de 180 mm de lado, de tubo de acero de 20 mm de diámetro y celosía de acero de 7 mm de diámetro, con tratamiento anticorrosión, unión por enchufe. Incluso accesorios. (material) | 1 | 104.7 | 104.700 |
| mt40saf030c | Ud | Tramo intermedio para torreta de sujeción de antena, de 2,5 m de altura y sección triangular de 180 mm de lado, de tubo de acero de 20 mm de diámetro y celosía de acero de 7 mm de diámetro, con tratamiento anticorrosión, unión por enchufe. Incluso accesorios. (material) | 1 | 96.15 | 96.150 |
| mt40saf030a | Ud | Tramo inferior para torreta de sujeción de antena, de 2,5 m de altura y sección triangular de 180 mm de lado, de tubo de acero de 20 mm de diámetro y celosía de acero de 7 mm de diámetro, con tratamiento anticorrosión, unión por enchufe. Incluso accesorios. (material) | 1 | 104.7 | 104.700 |
| mt40saf031a | Ud | Placa base rígida, cuadrada, para soldar o atornillar, para fijación de tramo de sección triangular mediante unión por enchufe, incluso accesorios de fijación. (material) | 1 | 16.54 | 16.540 |
| mt40saf040b | m | Cable de acero de 3 mm de diámetro, para grupo de vientos de sujeción de torreta. Incluso placa base, herrajes y tensores. (material) | 40 | 1.6 | 64.000 |
| mo001 | h | Oficial 1ª instalador de telecomunicaciones. (mano de obra) | 5.5 | 20.48 | 112.640 |
| mo056 | h | Ayudante instalador de telecomunicaciones. (mano de obra) | 5.5 | 18.88 | 103.840 |
| % | % | Costes directos complementarios | 2 % | 627.840 | 12.557 |
|  |  | Costes directos |  |  | 640.397 |

Residuos:
- colocación: mt40saf030f; factor de residuo 0.02
- colocación: mt40saf030c; factor de residuo 0.02
- colocación: mt40saf030a; factor de residuo 0.02
- colocación: mt40saf031a; factor de residuo 0.02
- colocación: mt40saf040b; factor de residuo 0.0156498

## Recursos

**mt40saf010hm** Ud Mástil para fijación de antenas
Datos técnicos: Coste energético 55.064 MJ; Emisión de CO2 2.882 kg
Residuos:
- embalaje: re150101 Envases de papel y cartón. (componente de residuo); rendimiento 0.03 kg; Código LER 15 01 01; Masa del elemento 1 kg; Volumen 0.001333 m3

**mt40saf030f** Ud Tramo superior para torreta de sujeción de antena
Datos técnicos: Coste energético 173.443 MJ; Emisión de CO2 8.990 kg; Código LER 17 04 05; Masa del elemento 17.25 kg; Volumen 0.008214 m3
Residuos:
- embalaje: re170203 Plástico. (componente de residuo); rendimiento 0.04 kg; Código LER 17 02 03; Masa del elemento 1 kg; Volumen 0.001667 m3

**mt40saf030c** Ud Tramo intermedio para torreta de sujeción de antena
Datos técnicos: Coste energético 204.407 MJ; Emisión de CO2 10.596 kg; Código LER 17 04 05; Masa del elemento 20.4 kg; Volumen 0.009714 m3
Residuos:
- embalaje: re170203 Plástico; rendimiento 0.04 kg

**mt40saf030a** Ud Tramo inferior para torreta de sujeción de antena
Datos técnicos: Coste energético 217.678 MJ; Emisión de CO2 11.285 kg; Código LER 17 04 05; Masa del elemento 21.75 kg; Volumen 0.010357 m3
Residuos:
- embalaje: re170203 Plástico; rendimiento 0.04 kg

**mt40saf031a** Ud Placa base rígida
Datos técnicos: Coste energético 58.530 MJ; Emisión de CO2 3.028 kg; Código LER 17 04 05; Masa del elemento 5.56 kg; Volumen 0.002648 m3
Residuos:
- embalaje: re170203 Plástico; rendimiento 0.04 kg

**mt40saf040b** m Cable de acero de 3 mm de diámetro
Datos técnicos: Coste energético 0.581 MJ; Emisión de CO2 0.085 kg; Código LER 17 04 11; Masa del elemento 0.0554 kg; Volumen 0.000037 m3
Residuos:
- embalaje: re150101 Envases de papel y cartón; rendimiento 0.067 kg
