# Cortina de aire, para sistema VRV-IV, para gas R-410A

- Propiedad del archivo: CYPE Ingenieros S.A.
- Formato: FIEBDC-3/2016
- Programa: Generador de precios de la construcción. CYPE Ingenieros, S.A.
- Fecha: 06/06/2025
- Divisa: EUR
- Costes indirectos: 3 %
- IVA: 21 %

## I Instalaciones

### IB Sistemas de climatización

#### IBY Sistema VRV (Daikin)

**IBY225** Ud Cortina de aire, para sistema VRV-IV, para gas R-410A.
Cortina de aire para sistema VRV-IV (Volumen de Refrigerante Variable), para gas R-410A, alimentación monofásica (230V/50Hz) independiente, para puerta de altura entre 2 y 2,3 m y anchura 1 m, para colgar, modelo CYVS100DK80-F "DAIKIN", potencia calorífica 7,4 kW, presión sonora a velocidad baja 34 dBA, caudal de aire 1164 m³/h, de 270x1000x590 mm, peso 56 kg, válvula de expansión electrónica, bomba de drenaje, bloque de terminales F1-F2 para cable de 2 hilos de transmisión y control (bus D-III Net) a unidad exterior, tecnología de rectificador de flujo (distribución optimizada de lamas) para garantizar impulsión de aire en régimen laminar, color blanco RAL 9010. Regulación: control remoto multifunción, modelo Madoka BRC1H52W.
Criterio de valoración económica: El precio no incluye la canalización ni el cableado eléctrico de alimentación.
Incluye: Replanteo. Colocación y fijación. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42dai300aaa | Ud | Cortina de aire para sistema VRV-IV (Volumen de Refrigerante Variable), para gas R-410A, alimentación monofásica (230V/50Hz) independiente, para puerta de altura entre 2 y 2,3 m y anchura 1 m, para colgar, modelo CYVS100DK80-F "DAIKIN", potencia calorífica 7,4 kW, presión sonora a velocidad baja 34 dBA, caudal de aire 1164 m³/h, de 270x1000x590 mm, peso 56 kg, válvula de expansión electrónica, bomba de drenaje, bloque de terminales F1-F2 para cable de 2 hilos de transmisión y control (bus D-III Net) a unidad exterior, tecnología de rectificador de flujo (distribución optimizada de lamas) para garantizar impulsión de aire en régimen laminar, color blanco RAL 9010. (material) | 1 | 4941 | 4941.000 |
| mt42dai508a | Ud | Control remoto multifunción, modelo Madoka BRC1H52W "DAIKIN", color blanco, con programación semanal, posibilidad de seleccionar modo estándar o simplificado de hoteles, función marcha/paro, cambio de modo de funcionamiento, limitación de la temperatura de consigna, selección de la velocidad del ventilador y funciones avanzadas a través de App para smartphone con conectividad Bluetooth Low Energy (BLE). (material) | 1 | 215 | 215.000 |
| mt35aia090aa | m | Tubo rígido de PVC, enchufable, curvable en caliente, de color negro, de 16 mm de diámetro nominal, para canalización fija en superficie. Resistencia a la compresión 1250 N, resistencia al impacto 2 julios, temperatura de trabajo -5°C hasta 60°C, con grado de protección IP547 según UNE 20324, propiedades eléctricas: aislante, no propagador de la llama. Según UNE-EN 61386-1 y UNE-EN 61386-22. Incluso abrazaderas, elementos de sujeción y accesorios (curvas, manguitos, tes, codos y curvas flexibles). (material) | 3 | 1.23 | 3.690 |
| mt42dai900 | m | Cable bus de 2 hilos, de 0,5 mm² de sección por hilo (material) | 3 | 0.8 | 2.400 |
| mo005 | h | Oficial 1ª instalador de climatización. (mano de obra) | 0.5 | 23.74 | 11.870 |
| mo104 | h | Ayudante instalador de climatización. (mano de obra) | 0.5 | 21.9 | 10.950 |
| % | % | Costes directos complementarios | 2 % | 5184.910 | 103.698 |
|  |  | Costes directos |  |  | 5288.608 |

Residuos:
- colocación: mt35aia090aa; factor de residuo 0.0275
- colocación: mt42dai900 Cable bus de 2 hilos, de 0,5 mm² de sección por hilo; factor de residuo 0.0165111

## Recursos

**mt42dai300aaa** Ud Cortina de aire para sistema VRV-IV (Volumen de Refrigerante Variable)
Datos técnicos: Coste energético 2590.992 MJ; Emisión de CO2 145.699 kg
Residuos:
- embalaje: re150101 Envases de papel y cartón. (componente de residuo); rendimiento 2.615 kg; Código LER 15 01 01; Masa del elemento 1 kg; Volumen 0.001333 m3
- embalaje: re170201 Madera. (componente de residuo); rendimiento 0.66 kg; Código LER 17 02 01; Masa del elemento 1 kg; Volumen 0.000909 m3

**mt35aia090aa** m Tubo rígido de PVC
Datos técnicos: Coste energético 11.626 MJ; Emisión de CO2 0.577 kg; Código LER 17 02 03; Masa del elemento 0.12 kg; Volumen 0.0002 m3

**mt42dai900** m Cable bus de 2 hilos, de 0,5 mm² de sección por hilo
Datos técnicos: Coste energético 1.694 MJ; Emisión de CO2 0.087 kg; Código LER 17 04 11; Masa del elemento 0.045 kg; Volumen 0.00003 m3
Residuos:
- embalaje: re150101 Envases de papel y cartón; rendimiento 0.065 kg
