# Sistema de calefacción y refrigeración por suelo radiante, con capa de mortero, "STANDARD HIDRÁULICA"

- Propiedad del archivo: CYPE Ingenieros S.A.
- Formato: FIEBDC-3/2016
- Programa: Generador de precios de la construcción. CYPE Ingenieros, S.A.
- Fecha: 11/12/2023
- Divisa: EUR
- Costes indirectos: 3 %
- IVA: 21 %

## I Instalaciones

### IC Calefacción, refrigeración, climatización y A.C.S.

#### ICE Emisores por agua para calefacción y refrigeración

**ICE117** m² Sistema de calefacción y refrigeración por suelo radiante, con capa de mortero, "STANDARD HIDRÁULICA".
Sistema de calefacción por suelo radiante, "STANDARD HIDRÁULICA", compuesto por panel de tetones de poliestireno expandido, de 1295x865 mm, 27 mm de espesor y 49 mm de altura total, con lámina superficial plastificada de poliestireno de 0,22 mm de espesor, tubo de polietileno reticulado (PE-Xa) con barrera de oxígeno, de 16 mm de diámetro exterior y 2 mm de espesor, SudoPex-A BAO, film de polietileno, para formación de barrera antihumedad, banda autoadhesiva, de 150x8 mm, para formación de zócalo perimetral y mortero confeccionado en obra, con 300 kg/m³ de cemento, dosificación 1:5, de 27 mm de espesor, aditivo superplastificante para mortero. Totalmente montado, conexionado y probado.
Incluye: Preparación y limpieza de la superficie de apoyo. Replanteo de la instalación. Extendido del film de polietileno. Fijación del zócalo perimetral. Colocación de los paneles. Replanteo de la tubería. Colocación y fijación de las tuberías. Realización de pruebas de servicio.
Criterio de medición de proyecto: Superficie útil, medida según documentación gráfica de Proyecto.
Criterio de medición de obra: Se medirá la superficie realmente ejecutada según especificaciones de Proyecto.

| Código | Ud | Descripción | Rendimiento | Precio | Importe |
|---|---|---|---|---|---|
| mt38sth041a | m² | Film de polietileno, "STANDARD HIDRÁULICA". (material) | 1.1 | 4.2 | 4.620 |
| mt38sth040a | m | Banda autoadhesiva, de 150x8 mm, "STANDARD HIDRÁULICA". (material) | 0.6 | 2.73 | 1.638 |
| mt17sth006a | Ud | Panel de tetones de poliestireno expandido, de 1295x865 mm, 27 mm de espesor y 49 mm de altura total, con lámina superficial plastificada de poliestireno de 0,22 mm de espesor, "STANDARD HIDRÁULICA", paso del tubo múltiplo de 5,4 cm, válido para tubo de hasta 20 mm de diámetro, con unión machihembrada. (material) | 0.893 | 30.74 | 27.451 |
| mt37sth093a | m | Tubo de polietileno reticulado (PE-Xa) con barrera de oxígeno, de 16 mm de diámetro exterior y 2 mm de espesor, SudoPex-A BAO "STANDARD HIDRÁULICA", suministrado en rollos de 120 m de longitud, según UNE-EN ISO 15875-2. (material) | 18.519 | 1.94 | 35.927 |
| mt08aaa010a | m³ | Agua. (material) | 0.008 | 1.5 | 0.012 |
| mt01arg005a | t | Arena de cantera, para mortero preparado en obra. (material) | 0.075 | 18 | 1.350 |
| mt08cem011a | kg | Cemento Portland CEM II/B-L 32,5 R, color gris, en sacos, según UNE-EN 197-1. (material) | 15 | 0.1 | 1.500 |
| mt38sth042a | kg | Aditivo superplastificante para mortero, "STANDARD HIDRÁULICA". (material) | 0.1 | 8.22 | 0.822 |
| mq06hor010 | h | Hormigonera eléctrica con una capacidad de amasado de 160 l. (maquinaria) | 0.03 | 3.45 | 0.104 |
| mo004 | h | Oficial 1ª calefactor. (mano de obra) | 0.67 | 22 | 14.740 |
| mo103 | h | Ayudante calefactor. (mano de obra) | 0.67 | 20.3 | 13.601 |
| mo031 | h | Oficial 1ª aplicador de mortero autonivelante. (mano de obra) | 0.1 | 21.41 | 2.141 |
| mo069 | h | Ayudante aplicador de mortero autonivelante. (mano de obra) | 0.1 | 20.34 | 2.034 |
| % | % | Costes directos complementarios | 2 % | 105.940 | 2.119 |
|  |  | Costes directos |  |  | 108.059 |

Residuos:
- colocación: mt38sth041a Film de polietileno, "STANDARD HIDRÁULICA"; factor de residuo 0.06
- colocación: mt38sth040a Banda autoadhesiva, de 150x8 mm, "STANDARD HIDRÁULICA"; factor de residuo 0.0597738
- colocación: mt17sth006a; factor de residuo 0.024
- colocación: mt37sth093a; factor de residuo 0.0275
- colocación: mt01arg005a Arena de cantera, para mortero preparado en obra; factor de residuo 0.00501329
- colocación: mt08cem011a Cemento Portland CEM II/B-L 32,5 R, color gris, en sacos, según UNE-EN 197-1; factor de residuo 0.01512
- colocación: mt38sth042a Aditivo superplastificante para mortero, "STANDARD HIDRÁULICA"; factor de residuo 0.0275

## Recursos

**mt38sth041a** m² Film de polietileno, "STANDARD HIDRÁULICA"
Datos técnicos: Coste energético 21.237 MJ; Emisión de CO2 0.786 kg; Código LER 17 06 04; Masa del elemento 0.138 kg; Volumen 0.00023 m3
Residuos:
- embalaje: re170203 Plástico. (componente de residuo); rendimiento 0.024 kg; Código LER 17 02 03; Masa del elemento 1 kg; Volumen 0.001667 m3

**mt38sth040a** m Banda autoadhesiva, de 150x8 mm, "STANDARD HIDRÁULICA"
Datos técnicos: Coste energético 11.623 MJ; Emisión de CO2 0.414 kg; Código LER 17 06 04; Masa del elemento 0.084 kg; Volumen 0.00014 m3
Residuos:
- embalaje: re170203 Plástico; rendimiento 0.001 kg

**mt17sth006a** Ud Panel de tetones de poliestireno expandido
Datos técnicos: Coste energético 52.104 MJ; Emisión de CO2 1.913 kg; Código LER 17 06 04; Masa del elemento 0.479 kg; Volumen 0.000798 m3
Residuos:
- embalaje: re170203 Plástico; rendimiento 0.074 kg

**mt37sth093a** m Tubo de polietileno reticulado (PE-Xa) con barrera de oxígeno
Datos técnicos: Coste energético 7.363 MJ; Emisión de CO2 0.366 kg; Código LER 17 02 03; Masa del elemento 0.076 kg; Volumen 0.000127 m3

**mt08aaa010a** m³ Agua
Datos técnicos: Coste energético 60.000 MJ; Emisión de CO2 30.000 kg

**mt01arg005a** t Arena de cantera, para mortero preparado en obra
Datos técnicos: Coste energético 75.000 MJ; Emisión de CO2 4.000 kg; Código LER 01 04 08; Masa del elemento 1000 kg; Volumen 0.666667 m3

**mt08cem011a** kg Cemento Portland CEM II/B-L 32,5 R, color gris, en sacos, según UNE-EN 197-1
Datos técnicos: Coste energético 7.009 MJ; Emisión de CO2 0.899 kg; Código LER 17 01 01; Masa del elemento 1 kg; Volumen 0.000667 m3
Residuos:
- embalaje: re150101 Envases de papel y cartón. (componente de residuo); rendimiento 0.011 kg; Código LER 15 01 01; Masa del elemento 1 kg; Volumen 0.001333 m3
- embalaje: re170203 Plástico; rendimiento 0.002 kg

**mt38sth042a** kg Aditivo superplastificante para mortero, "STANDARD HIDRÁULICA"
Datos técnicos: Coste energético 37.270 MJ; Emisión de CO2 2.096 kg; Código LER 17 09 04; Masa del elemento 1 kg; Volumen 0.000667 m3
Residuos:
- embalaje: re170203 Plástico; rendimiento 0.045 kg
