# Cocina a leña

- Propiedad del archivo: CYPE Ingenieros S.A.
- Formato: FIEBDC-3/2016
- Programa: Generador de precios de la construcción. CYPE Ingenieros, S.A.
- Fecha: 26/06/2025
- Divisa: EUR
- Costes indirectos: 3 %
- IVA: 21 %

## I Instalaciones

### IC Calefacción, refrigeración, climatización y A.C.S.

#### ICH Chimeneas, hogares, cocinas, cassettes insertables y estufas

**ICH050** Ud Cocina a leña.
Cocina a leña, potencia térmica nominal 5,5 kW, rendimiento 74,5%, volumen de calefacción, calculado con un requisito de 40 W/m³, 135 m³, revestimiento de acero color antracita, ventilación por convección natural, compuesta de ladrillos refractarios de gran espesor, cristal cerámico resistente a los 800°C, cajón de cenizas, aire primario regulable manualmente y placa de fundición para cocinar con anillas extraíbles. Incluso accesorios de conexión al conducto de evacuación de los productos de la combustión, sin incluir este conducto. Totalmente montada y conexionada.
Incluye: Replanteo de la cocina. Presentación de los elementos. Montaje de la cocina y sus accesorios. Conexión al conducto de evacuación.
Criterio de medición de proyecto: Número de unidades previstas, según documentación gráfica de Proyecto.
Criterio de medición de obra: Se medirá el número de unidades realmente ejecutadas según especificaciones de Proyecto.

| Código | Ud | Descripción | Rendimiento | Precio | Importe |
|---|---|---|---|---|---|
| mt38arc054a | Ud | Cocina a leña, potencia térmica nominal 5,5 kW, rendimiento 74,5%, volumen de calefacción, calculado con un requisito de 40 W/m³, 135 m³, revestimiento de acero color antracita, ventilación por convección natural, compuesta de ladrillos refractarios de gran espesor, cristal cerámico resistente a los 800°C, cajón de cenizas, aire primario regulable manualmente y placa de fundición para cocinar con anillas extraíbles. (material) | 1 | 731.25 | 731.250 |
| mt38arc600c | Ud | Puesta en marcha y formación en el manejo de cocina a leña. (material) | 1 | 60 | 60.000 |
| mo004 | h | Oficial 1ª calefactor. (mano de obra) | 1 | 23.74 | 23.740 |
| mo103 | h | Ayudante calefactor. (mano de obra) | 1 | 21.9 | 21.900 |
| % | % | Costes directos complementarios | 2 % | 836.890 | 16.738 |
|  |  | Costes directos |  |  | 853.628 |
