# Sistema de calefacción por suelo radiante eléctrico, en seco

- Propiedad del archivo: CYPE Ingenieros S.A.
- Formato: FIEBDC-3/2016
- Programa: Generador de precios de la construcción. CYPE Ingenieros, S.A.
- Fecha: 09/03/2023
- Divisa: EUR
- Costes indirectos: 3 %
- IVA: 21 %

## I Instalaciones

### IC Calefacción, refrigeración, climatización y A.C.S.

#### ICM Emisores eléctricos para calefacción

**ICM055** m² Sistema de calefacción por suelo radiante eléctrico, en seco.
Sistema "MAGNUM HEATING" de calefacción por suelo radiante eléctrico, formado por paneles de poliestireno, para aislamiento térmico HeatBoard, de 78,8x59,4 cm y 12 mm de espesor, superficie útil 0,451 m², conductividad térmica 0,31 W/(mK), paso de los cables calefactores 10 cm, cable radiante eléctrico HeatBoard 6, de potencia 6 W/m, alimentación monofásica a 230 V, formado por cable calefactor de 2 hilos, con aislamiento de teflón y funda protectora de PVC libre de halógenos y cable eléctrico de alimentación de 3 hilos y 2,5 m de longitud, film de polietileno, de 4x3 m y 0,1 mm de espesor, banda de poliestireno, de 10 cm de anchura y paneles de HDF DuoBoard, de 600x1200 mm y 3 mm de espesor, conductividad térmica 0,192 W/(mK), para uso como base para el acabado con pavimentos de caucho, de linóleo, vinílicos y textiles. Totalmente montado, conexionado y probado.
Incluye: Limpieza y preparación de la superficie soporte. Colocación del aislamiento térmico. Colocación del cable calefactor sobre el aislamiento térmico.
Criterio de medición de proyecto: Superficie útil, medida según documentación gráfica de Proyecto.
Criterio de medición de obra: Se medirá la superficie realmente ejecutada según especificaciones de Proyecto.

| Código | Ud | Descripción | Rendimiento | Precio | Importe |
|---|---|---|---|---|---|
| mt17mag003a | Ud | Paquete de 10 paneles de poliestireno, para aislamiento térmico HeatBoard 430010 "MAGNUM HEATING", de 78,8x59,4 cm y 12 mm de espesor, superficie útil 0,451 m², conductividad térmica 0,31 W/(mK), paso de los cables calefactores 10 cm. (material) | 0.222 | 240.35 | 53.358 |
| mt38mag007a | Ud | Bobina de 30 m de cable radiante eléctrico HeatBoard 6 136018 "MAGNUM HEATING", de potencia 6 W/m, alimentación monofásica a 230 V, formado por cable calefactor de 2 hilos, con aislamiento de teflón y funda protectora de PVC libre de halógenos y cable eléctrico de alimentación de 3 hilos y 2,5 m de longitud. (material) | 0.333 | 81.8 | 27.239 |
| mt38mag013a | Ud | Rollo de 10 m de banda de poliestireno 720400 "MAGNUM HEATING", de 10 cm de anchura. (material) | 0.05 | 5.45 | 0.273 |
| mt38mag005b | Ud | Film de polietileno 720807 "MAGNUM HEATING", de 4x3 m y 0,1 mm de espesor. (material) | 0.083 | 22.8 | 1.892 |
| mt38mag006a | Ud | Paquete de 4 paneles de HDF DuoBoard 430030 "MAGNUM HEATING", de 600x1200 mm y 3 mm de espesor, conductividad térmica 0,192 W/(mK), para uso como base para el acabado con pavimentos de caucho, de linóleo, vinílicos y textiles. (material) | 0.347 | 97.15 | 33.711 |
| mo004 | h | Oficial 1ª calefactor. (mano de obra) | 0.2 | 22 | 4.400 |
| mo103 | h | Ayudante calefactor. (mano de obra) | 0.2 | 20.3 | 4.060 |
| % | % | Costes directos complementarios | 2 % | 124.933 | 2.499 |
|  |  | Costes directos |  |  | 127.432 |

Residuos:
- colocación: mt17mag003a; factor de residuo 0.024
- colocación: mt38mag005b Film de polietileno 720807 "MAGNUM HEATING", de 4x3 m y 0,1 mm de espesor; factor de residuo 0.03

## Recursos

**mt17mag003a** Ud Paquete de 10 paneles de poliestireno
Datos técnicos: Coste energético 162.582 MJ; Emisión de CO2 5.663 kg; Código LER 17 06 04; Masa del elemento 1.69 kg; Volumen 0.002817 m3
Residuos:
- embalaje: re170203 Plástico. (componente de residuo); rendimiento 0.074 kg; Código LER 17 02 03; Masa del elemento 1 kg; Volumen 0.001667 m3

**mt38mag005b** Ud Film de polietileno 720807 "MAGNUM HEATING", de 4x3 m y 0,1 mm de espesor
Datos técnicos: Coste energético 156.226 MJ; Emisión de CO2 5.540 kg; Código LER 17 06 04; Masa del elemento 1.14 kg; Volumen 0.0019 m3
