# Sistema de calefacción por suelo radiante eléctrico, en seco

- Propiedad del archivo: CYPE Ingenieros S.A.
- Formato: FIEBDC-3/2016
- Programa: Generador de precios de la construcción. CYPE Ingenieros, S.A.
- Fecha: 19/10/2022
- Divisa: EUR
- Costes indirectos: 3 %
- IVA: 21 %

## I Instalaciones

### IC Calefacción, refrigeración, climatización y A.C.S.

#### ICM Emisores eléctricos para calefacción

**ICM055** m² Sistema de calefacción por suelo radiante eléctrico, en seco.
Sistema "MAGNUM HEATING" de calefacción por suelo radiante eléctrico, formado por film de polietileno, de 4x3 m y 0,1 mm de espesor, placas para aislamiento térmico y acústico PS, de 120x50 cm y 6 mm de espesor, conductividad térmica 0,0279 W/(mK), resistencia a compresión 60 kN/m², y lámina radiante eléctrica Foil, de potencia 120 W/m², 0,6 m de anchura y 0,3 mm de espesor, alimentación monofásica a 230 V, con juego de terminales de conexión eléctrica, para lámina radiante eléctrica Foil, cinta adhesiva de aluminio, de 5 cm de anchura y banda de poliestireno, de 10 cm de anchura. Totalmente montado, conexionado y probado.
Incluye: Limpieza y preparación de la superficie soporte. Colocación de la barrera de vapor. Colocación del aislamiento térmico. Colocación de la lámina radiante.
Criterio de medición de proyecto: Superficie útil, medida según documentación gráfica de Proyecto.
Criterio de medición de obra: Se medirá la superficie realmente ejecutada según especificaciones de Proyecto.

| Código | Ud | Descripción | Rendimiento | Precio | Importe |
|---|---|---|---|---|---|
| mt38mag005b | Ud | Film de polietileno 720807 "MAGNUM HEATING", de 4x3 m y 0,1 mm de espesor. (material) | 0.083 | 22.8 | 1.892 |
| mt17mag001b | Ud | Paquete de 10 placas para aislamiento térmico y acústico PS 730300 "MAGNUM HEATING", de 120x50 cm y 6 mm de espesor, conductividad térmica 0,0279 W/(mK), resistencia a compresión 60 kN/m². (material) | 0.167 | 38.55 | 6.438 |
| mt38mag004b | m² | Lámina radiante eléctrica Foil 360120 "MAGNUM HEATING", de potencia 120 W/m², 0,6 m de anchura y 0,3 mm de espesor, alimentación monofásica a 230 V. (material) | 1 | 34.1 | 34.100 |
| mt38mag009b | Ud | Juego de terminales de conexión eléctrica 720815 "MAGNUM HEATING", para lámina radiante eléctrica Foil. (material) | 0.1 | 52.75 | 5.275 |
| mt38mag140a | Ud | Rollo de 22,5 m de cinta adhesiva de aluminio 720200 "MAGNUM HEATING", de 5 cm de anchura. (material) | 0.089 | 8.5 | 0.757 |
| mt38mag013a | Ud | Rollo de 10 m de banda de poliestireno 720400 "MAGNUM HEATING", de 10 cm de anchura. (material) | 0.05 | 5.45 | 0.273 |
| mo004 | h | Oficial 1ª calefactor. (mano de obra) | 0.2 | 20.48 | 4.096 |
| mo103 | h | Ayudante calefactor. (mano de obra) | 0.2 | 18.88 | 3.776 |
| % | % | Costes directos complementarios | 2 % | 56.607 | 1.132 |
|  |  | Costes directos |  |  | 57.739 |

Residuos:
- colocación: mt38mag005b Film de polietileno 720807 "MAGNUM HEATING", de 4x3 m y 0,1 mm de espesor; factor de residuo 0.03

## Recursos

**mt38mag005b** Ud Film de polietileno 720807 "MAGNUM HEATING", de 4x3 m y 0,1 mm de espesor
Datos técnicos: Coste energético 156.226 MJ; Emisión de CO2 5.540 kg; Código LER 17 06 04; Masa del elemento 1.14 kg; Volumen 0.0019 m3
