# Canalización de protección para la línea frigorífica, el cableado eléctrico de alimentación y la red de evacuación de condensados

- Propiedad del archivo: CYPE Ingenieros S.A.
- Formato: FIEBDC-3/2016
- Programa: Generador de precios de la construcción. CYPE Ingenieros, S.A.
- Fecha: 21/05/2024
- Divisa: EUR
- Costes indirectos: 3 %
- IVA: 21 %

## I Instalaciones

### IC Calefacción, refrigeración, climatización y A.C.S.

#### ICN Unidades autónomas de climatización

**ICN005** m Canalización de protección para la línea frigorífica, el cableado eléctrico de alimentación y la red de evacuación de condensados.
Canalización de protección para la línea frigorífica, el cableado eléctrico de alimentación y la red de evacuación de condensados, formada por canal protectora de PVC, color blanco, de 60x90 mm, aislante, con grado de protección IK08, estable frente a los rayos UV y con resistencia a la intemperie. Incluso piezas.
Criterio de valoración económica: El precio no incluye la línea frigorífica, el cableado eléctrico de alimentación ni la red de evacuación de condensados.
Incluye: Replanteo. Colocación y fijación.
Criterio de medición de proyecto: Longitud medida según documentación gráfica de Proyecto.
Criterio de medición de obra: Se medirá la longitud realmente ejecutada según especificaciones de Proyecto.

| Código | Ud | Descripción | Rendimiento | Precio | Importe |
|---|---|---|---|---|---|
| mt42cag010e | m | Canal protectora de PVC, color blanco, de 60x90 mm, aislante, con grado de protección IK08, estable frente a los rayos UV y con resistencia a la intemperie, según UNE-EN 50085-1, para alojar la línea frigorífica, el cableado eléctrico de alimentación y la red de evacuación de condensados, incluso piezas. (material) | 1 | 19.29 | 19.290 |
| mo003 | h | Oficial 1ª electricista. (mano de obra) | 0.079 | 22.74 | 1.796 |
| mo102 | h | Ayudante electricista. (mano de obra) | 0.079 | 20.98 | 1.657 |
| % | % | Costes directos complementarios | 2 % | 22.743 | 0.455 |
|  |  | Costes directos |  |  | 23.198 |

Residuos:
- colocación: mt42cag010e; factor de residuo 0.011

## Recursos

**mt42cag010e** m Canal protectora de PVC
Datos técnicos: Coste energético 59.349 MJ; Emisión de CO2 6.539 kg; Código LER 17 02 03; Masa del elemento 1.34 kg; Volumen 0.002233 m3
