# Equipo de aire acondicionado con unidad interior de suelo, sistema aire-aire multi-split

- Propiedad del archivo: CYPE Ingenieros S.A.
- Formato: FIEBDC-3/2016
- Programa: Generador de precios de la construcción. CYPE Ingenieros, S.A.
- Fecha: 13/07/2022
- Divisa: EUR
- Costes indirectos: 3 %
- IVA: 21 %

## I Instalaciones

### IC Calefacción, refrigeración, climatización y A.C.S.

#### ICN Unidades autónomas de climatización

**ICN023** Ud Equipo de aire acondicionado con unidad interior de suelo, sistema aire-aire multi-split.
Equipo de aire acondicionado, sistema aire-aire split 2x1, para gas R-32, bomba de calor, alimentación trifásica (400V/50Hz), modelo Ímola DI Trifásica 200 (2x110) "TOSHIBA", potencia frigorífica nominal 20 kW (temperatura de bulbo seco del aire interior 27°C, temperatura de bulbo húmedo del aire interior 19°C, temperatura de bulbo seco del aire exterior 35°C, temperatura de bulbo húmedo del aire exterior 24°C), potencia frigorífica mínima/máxima: 4,6/22,4 kW, consumo eléctrico nominal en refrigeración 6,17 kW, SEER 5,08, potencia calorífica nominal 22,4 kW (temperatura de bulbo seco del aire interior 20°C, temperatura de bulbo seco del aire exterior 7°C, temperatura de bulbo húmedo del aire exterior 6°C), potencia calorífica mínima/máxima: 4,6/25 kW, consumo eléctrico nominal en calefacción 5,63 kW, SCOP 3,6, formado por dos unidades interiores de suelo de tipo vertical RAV-RM1101FT-ES, caudal de aire a velocidad alta/baja: 1660/1190 m³/h, presión sonora a velocidad alta/media/baja: 51/46/41 dBA, potencia sonora a velocidad alta/media/baja: 65/61/55 dBA, dimensiones 1750x600x210 mm, peso 59 kg, mando a distancia por cable RBC-AMS55E-ES, con programación semanal y pantalla LCD multilenguaje retroiluminada, una unidad exterior RAV-GM2241AT8-E, con compresor tipo Twin Rotary, con tecnología Inverter, caudal de aire 9150 m³/h, presión sonora en refrigeración 58 dBA, presión sonora en calefacción 60 dBA, dimensiones 1550x1010x370 mm, peso 142 kg, diámetro de conexión de la tubería de gas 1 1/8", diámetro de conexión de la tubería de líquido 1/2", longitud máxima de tubería 60 m, diferencia máxima de altura entre la unidad exterior y la unidad interior 30 m y un kit repartidor RBC-TWP1010E. Incluso elementos antivibratorios y soportes de pared para apoyo de la unidad exterior.
Criterio de valoración económica: El precio no incluye la canalización ni el cableado eléctrico de alimentación.
Incluye: Replanteo de las unidades. Colocación y fijación de la unidad interior. Colocación y fijación de la unidad exterior. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42tsb386qa | Ud | Equipo de aire acondicionado, sistema aire-aire split 2x1, para gas R-32, bomba de calor, alimentación trifásica (400V/50Hz), modelo Ímola DI Trifásica 200 (2x110) "TOSHIBA", potencia frigorífica nominal 20 kW (temperatura de bulbo seco del aire interior 27°C, temperatura de bulbo húmedo del aire interior 19°C, temperatura de bulbo seco del aire exterior 35°C, temperatura de bulbo húmedo del aire exterior 24°C), potencia frigorífica mínima/máxima: 4,6/22,4 kW, consumo eléctrico nominal en refrigeración 6,17 kW, SEER 5,08, potencia calorífica nominal 22,4 kW (temperatura de bulbo seco del aire interior 20°C, temperatura de bulbo seco del aire exterior 7°C, temperatura de bulbo húmedo del aire exterior 6°C), potencia calorífica mínima/máxima: 4,6/25 kW, consumo eléctrico nominal en calefacción 5,63 kW, SCOP 3,6, formado por dos unidades interiores de suelo de tipo vertical RAV-RM1101FT-ES, caudal de aire a velocidad alta/baja: 1660/1190 m³/h, presión sonora a velocidad alta/media/baja: 51/46/41 dBA, potencia sonora a velocidad alta/media/baja: 65/61/55 dBA, dimensiones 1750x600x210 mm, peso 59 kg, mando a distancia por cable RBC-AMS55E-ES, con programación semanal y pantalla LCD multilenguaje retroiluminada, una unidad exterior RAV-GM2241AT8-E, con compresor tipo Twin Rotary, con tecnología Inverter, caudal de aire 9150 m³/h, presión sonora en refrigeración 58 dBA, presión sonora en calefacción 60 dBA, dimensiones 1550x1010x370 mm, peso 142 kg, diámetro de conexión de la tubería de gas 1 1/8", diámetro de conexión de la tubería de líquido 1/2", longitud máxima de tubería 60 m, diferencia máxima de altura entre la unidad exterior y la unidad interior 30 m y un kit repartidor RBC-TWP1010E. (material) | 1 | 11271 | 11271.000 |
| mt42www085 | Ud | Kit de soportes de pared, formado por juego de escuadras de 50x45 cm y cuatro amortiguadores de caucho, con sus tacos, tornillos, tuercas y arandelas correspondientes. (material) | 1 | 18.9 | 18.900 |
| mt42tsb900 | m | Cable bipolar, de 0,5 mm² de sección (material) | 3 | 0.8 | 2.400 |
| mt35aia090aa | m | Tubo rígido de PVC, enchufable, curvable en caliente, de color negro, de 16 mm de diámetro nominal, para canalización fija en superficie. Resistencia a la compresión 1250 N, resistencia al impacto 2 julios, temperatura de trabajo -5°C hasta 60°C, con grado de protección IP547 según UNE 20324, propiedades eléctricas: aislante, no propagador de la llama. Según UNE-EN 61386-1 y UNE-EN 61386-22. Incluso abrazaderas, elementos de sujeción y accesorios (curvas, manguitos, tes, codos y curvas flexibles). (material) | 3 | 0.85 | 2.550 |
| mo005 | h | Oficial 1ª instalador de climatización. (mano de obra) | 2 | 20.48 | 40.960 |
| mo104 | h | Ayudante instalador de climatización. (mano de obra) | 2 | 18.88 | 37.760 |
| % | % | Costes directos complementarios | 2 % | 11373.570 | 227.471 |
|  |  | Costes directos |  |  | 11601.041 |

Residuos:
- colocación: mt42tsb900 Cable bipolar, de 0,5 mm² de sección; factor de residuo 0.0165111
- colocación: mt35aia090aa; factor de residuo 0.0275

## Recursos

**mt42tsb900** m Cable bipolar, de 0,5 mm² de sección
Datos técnicos: Coste energético 1.694 MJ; Emisión de CO2 0.087 kg; Código LER 17 04 11; Masa del elemento 0.045 kg; Volumen 0.00003 m3
Residuos:
- embalaje: re150101 Envases de papel y cartón. (componente de residuo); rendimiento 0.065 kg; Código LER 15 01 01; Masa del elemento 1 kg; Volumen 0.001333 m3

**mt35aia090aa** m Tubo rígido de PVC
Datos técnicos: Coste energético 11.626 MJ; Emisión de CO2 0.577 kg; Código LER 17 02 03; Masa del elemento 0.12 kg; Volumen 0.0002 m3
