# Unidad exterior de aire acondicionado, sistema aire-aire multi-split

- Propiedad del archivo: CYPE Ingenieros S.A.
- Formato: FIEBDC-3/2016
- Programa: Generador de precios de la construcción. CYPE Ingenieros, S.A.
- Fecha: 22/03/2024
- Divisa: EUR
- Costes indirectos: 3 %
- IVA: 21 %

## I Instalaciones

### IC Calefacción, refrigeración, climatización y A.C.S.

#### ICN Unidades autónomas de climatización

**ICN150** Ud Unidad exterior de aire acondicionado, sistema aire-aire multi-split.
Unidad exterior de aire acondicionado, sistema aire-aire multi-split, para gas R-32, bomba de calor, alimentación monofásica (230V/50Hz), potencia frigorífica nominal 4 kW (temperatura de bulbo seco 35°C, temperatura de bulbo húmedo 24°C), potencia calorífica nominal 4,5 kW (temperatura de bulbo húmedo 6°C), de 595x780x290 mm, peso 0 kg, nivel sonoro 48 dBA y caudal de aire 1950 m³/h, con control de condensación. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42mhi150a | Ud | Unidad exterior de aire acondicionado, sistema aire-aire multi-split, para gas R-32, bomba de calor, alimentación monofásica (230V/50Hz), potencia frigorífica nominal 4 kW (temperatura de bulbo seco 35°C, temperatura de bulbo húmedo 24°C), potencia calorífica nominal 4,5 kW (temperatura de bulbo húmedo 6°C), de 595x780x290 mm, peso 42 kg, nivel sonoro 48 dBA y caudal de aire 1950 m³/h, con control de condensación. (material) | 1 | 1136.85 | 1136.850 |
| mt42www080 | Ud | Kit de amortiguadores antivibración de suelo, formado por cuatro amortiguadores de caucho, con sus tornillos, tuercas y arandelas correspondientes. (material) | 1 | 8 | 8.000 |
| mo005 | h | Oficial 1ª instalador de climatización. (mano de obra) | 1 | 22.74 | 22.740 |
| mo104 | h | Ayudante instalador de climatización. (mano de obra) | 1 | 20.98 | 20.980 |
| % | % | Costes directos complementarios | 2 % | 1188.570 | 23.771 |
|  |  | Costes directos |  |  | 1212.341 |

## Recursos

**mt42mhi150a** Ud Unidad exterior de aire acondicionado
Datos técnicos: Coste energético 1936.978 MJ; Emisión de CO2 132.542 kg
Residuos:
- embalaje: re150101 Envases de papel y cartón. (componente de residuo); rendimiento 0.18 kg; Código LER 15 01 01; Masa del elemento 1 kg; Volumen 0.001333 m3
- embalaje: re170203 Plástico. (componente de residuo); rendimiento 0.09 kg; Código LER 17 02 03; Masa del elemento 1 kg; Volumen 0.001667 m3
