# Conducto de chapa galvanizada

- Propiedad del archivo: CYPE Ingenieros S.A.
- Formato: FIEBDC-3/2016
- Programa: Generador de precios de la construcción. CYPE Ingenieros, S.A.
- Fecha: 29/10/2025
- Divisa: EUR
- Costes indirectos: 3 %
- IVA: 21 %

## I Instalaciones

### IC Calefacción, refrigeración, climatización y A.C.S.

#### ICR Sistemas de conducción de aire

**ICR020** m² Conducto de chapa galvanizada.
Red de conductos de distribución de aire para climatización, constituida por conductos de chapa galvanizada de 1,5 mm de espesor y juntas transversales con brida tipo Metu y sellada con masilla resistente a altas temperaturas. Incluso embocaduras, derivaciones, accesorios de montaje, elementos de fijación y piezas especiales.
Incluye: Replanteo del recorrido de los conductos. Marcado y posterior anclaje de los soportes de los conductos. Montaje y fijación de conductos. Comprobación de su correcto funcionamiento. Realización de pruebas de servicio.
Criterio de medición de proyecto: Superficie proyectada, según documentación gráfica de Proyecto, calculada como producto del perímetro por la longitud del tramo, medida entre los ejes de los elementos o de los puntos a conectar, sin descontar las piezas especiales.
Criterio de medición de obra: Se medirá la superficie realmente ejecutada según especificaciones de Proyecto.

| Código | Ud | Descripción | Rendimiento | Precio | Importe |
|---|---|---|---|---|---|
| mt42con115s | Ud | Repercusión, por m², de material auxiliar para fijación a la obra de conductos autoportantes para la distribución de aire en ventilación y climatización. (material) | 1 | 2.18 | 2.180 |
| mt42con110s | m² | Chapa galvanizada de 1,5 mm de espesor, y juntas transversales con brida tipo Metu y sellada con masilla resistente a altas temperaturas, para la formación de conductos autoportantes para la distribución de aire en ventilación y climatización. (material) | 1.05 | 14.54 | 15.267 |
| mo013 | h | Oficial 1ª montador de conductos de chapa metálica. (mano de obra) | 0.6 | 23.74 | 14.244 |
| mo084 | h | Ayudante montador de conductos de chapa metálica. (mano de obra) | 0.6 | 21.94 | 13.164 |
| % | % | Costes directos complementarios | 2 % | 44.855 | 0.897 |
|  |  | Costes directos |  |  | 45.752 |

Residuos:
- colocación: mt42con110s; factor de residuo 0.0141131

## Recursos

**mt42con110s** m² Chapa galvanizada de 1,5 mm de espesor
Datos técnicos: Coste energético 166.957 MJ; Emisión de CO2 6.789 kg; Código LER 17 04 05; Masa del elemento 11.7 kg; Volumen 0.005571 m3
Residuos:
- embalaje: re170203 Plástico. (componente de residuo); rendimiento 0.025 kg; Código LER 17 02 03; Masa del elemento 1 kg; Volumen 0.001667 m3
