# Pieza para conducto oblongo

- Propiedad del archivo: CYPE Ingenieros S.A.
- Formato: FIEBDC-3/2016
- Programa: Generador de precios de la construcción. CYPE Ingenieros, S.A.
- Fecha: 22/03/2024
- Divisa: EUR
- Costes indirectos: 3 %
- IVA: 21 %

## I Instalaciones

### IC Calefacción, refrigeración, climatización y A.C.S.

#### ICR Sistemas de conducción de aire

**ICR019** Ud Pieza para conducto oblongo.
Codo horizontal 30°, para conducto oblongo de acero galvanizado, de 360x80 mm.
Incluye: Colocación y fijación de las piezas especiales prefabricadas a la red de conductos.
Criterio de medición de proyecto: Número de unidades previstas, según documentación gráfica de Proyecto.
Criterio de medición de obra: Se medirá el número de unidades realmente ejecutadas según especificaciones de Proyecto.

| Código | Ud | Descripción | Rendimiento | Precio | Importe |
|---|---|---|---|---|---|
| mt42coa118aaa | Ud | Codo horizontal 30°, para conducto oblongo de acero galvanizado, de 360x80 mm. (material) | 1 | 162.67 | 162.670 |
| mo013 | h | Oficial 1ª montador de conductos de chapa metálica. (mano de obra) | 0.1 | 22.74 | 2.274 |
| mo084 | h | Ayudante montador de conductos de chapa metálica. (mano de obra) | 0.1 | 21.02 | 2.102 |
| % | % | Costes directos complementarios | 2 % | 167.046 | 3.341 |
|  |  | Costes directos |  |  | 170.387 |
