# Recuperador de calor aire-aire, con batería de agua. Instalación en techo

- Propiedad del archivo: CYPE Ingenieros S.A.
- Formato: FIEBDC-3/2016
- Programa: Generador de precios de la construcción. CYPE Ingenieros, S.A.
- Fecha: 26/06/2025
- Divisa: EUR
- Costes indirectos: 3 %
- IVA: 21 %

## I Instalaciones

### IC Calefacción, refrigeración, climatización y A.C.S.

#### ICR Sistemas de conducción de aire

**ICR111** Ud Recuperador de calor aire-aire, con batería de agua. Instalación en techo.
Recuperador de calor aire-aire, caudal de aire nominal 380 m³/h, dimensiones 330x1350x680 mm, peso 85 kg, presión estática de aire nominal 340 Pa, presión sonora a 1 m 54 dBA, potencia eléctrica nominal 330 W, alimentación monofásica a 230 V, eficiencia de recuperación calorífica en condiciones húmedas 88,8%, potencia calorífica recuperada 3,03 kW (temperatura del aire exterior -7°C con humedad relativa del 80% y temperatura ambiente 20°C con humedad relativa del 55%), eficiencia de recuperación calorífica en condiciones secas 81,2% (temperatura del aire exterior 5°C con humedad relativa del 80% y temperatura ambiente 25°C), con intercambiador de placas de aluminio de flujo cruzado, ventiladores con motor de tipo EC de alta eficiencia, bypass con servomotor para cambio de modo de operación de recuperación a free-cooling, estructura desmontable de doble panel con aislamiento de lana mineral de 25 mm de espesor, paneles exteriores de acero prepintado y paneles interiores de acero galvanizado, filtros de aire clase F7+F8 en la entrada de aire exterior, filtro de aire clase M5 en el retorno de aire del interior, presostatos diferenciales para los filtros, acceso a los ventiladores y a los filtros de aire a través de los paneles de inspección, posibilidad de acceso lateral a los filtros, control electrónico para la regulación de la ventilación y de la temperatura, para la supervisión del estado de los filtros de aire, programación semanal y gestión de las funciones de desescarche y antihielo para la sección opcional con batería de agua, con sección con batería de agua, potencia frigorífica total 2,46 kW, potencia frigorífica sensible 1,35 kW, potencia calorífica 3,3 kW, con válvula motorizada de 3 vías, modulante, para la batería de agua. Instalación en techo. Incluso elementos para suspensión del techo.
Incluye: Replanteo. Colocación y fijación. Conexionado con la red eléctrica. Conexionado con la red de conducción de agua. Comprobación de su correcto funcionamiento.
Criterio de medición de proyecto: Número de unidades previstas, según documentación gráfica de Proyecto.
Criterio de medición de obra: Se medirá el número de unidades realmente ejecutadas según especificaciones de Proyecto.

| Código | Ud | Descripción | Rendimiento | Precio | Importe |
|---|---|---|---|---|---|
| mt42lmf010aa | Ud | Recuperador de calor aire-aire, caudal de aire nominal 380 m³/h, dimensiones 330x1350x680 mm, peso 85 kg, presión estática de aire nominal 340 Pa, presión sonora a 1 m 54 dBA, potencia eléctrica nominal 330 W, alimentación monofásica a 230 V, eficiencia de recuperación calorífica en condiciones húmedas 88,8%, potencia calorífica recuperada 3,03 kW (temperatura del aire exterior -7°C con humedad relativa del 80% y temperatura ambiente 20°C con humedad relativa del 55%), eficiencia de recuperación calorífica en condiciones secas 81,2% (temperatura del aire exterior 5°C con humedad relativa del 80% y temperatura ambiente 25°C), con intercambiador de placas de aluminio de flujo cruzado, ventiladores con motor de tipo EC de alta eficiencia, bypass con servomotor para cambio de modo de operación de recuperación a free-cooling, estructura desmontable de doble panel con aislamiento de lana mineral de 25 mm de espesor, paneles exteriores de acero prepintado y paneles interiores de acero galvanizado, filtros de aire clase F7+F8 en la entrada de aire exterior, filtro de aire clase M5 en el retorno de aire del interior, presostatos diferenciales para los filtros, acceso a los ventiladores y a los filtros de aire a través de los paneles de inspección, posibilidad de acceso lateral a los filtros, control electrónico para la regulación de la ventilación y de la temperatura, para la supervisión del estado de los filtros de aire, programación semanal y gestión de las funciones de desescarche y antihielo para la sección opcional con batería de agua. (material) | 1 | 4682.93 | 4682.930 |
| mt42lmf501aa | Ud | Sección con batería de agua, potencia frigorífica total 2,46 kW, potencia frigorífica sensible 1,35 kW, potencia calorífica 3,3 kW. (material) | 1 | 835.58 | 835.580 |
| mt42lmf505a | Ud | Válvula motorizada de 3 vías, modulante. (material) | 1 | 281.78 | 281.780 |
| mt42www090 | Ud | Kit de soportes para suspensión del techo, formado por cuatro varillas roscadas de acero galvanizado, con sus tacos, tuercas y arandelas correspondientes. (material) | 1 | 22 | 22.000 |
| mo005 | h | Oficial 1ª instalador de climatización. (mano de obra) | 1 | 23.74 | 23.740 |
| mo104 | h | Ayudante instalador de climatización. (mano de obra) | 1 | 21.9 | 21.900 |
| % | % | Costes directos complementarios | 2 % | 5867.930 | 117.359 |
|  |  | Costes directos |  |  | 5985.289 |

## Recursos

**mt42lmf010aa** Ud Recuperador de calor aire-aire
Datos técnicos: Coste energético 5129.122 MJ; Emisión de CO2 189.799 kg
Residuos:
- embalaje: re150101 Envases de papel y cartón. (componente de residuo); rendimiento 2.143 kg; Código LER 15 01 01; Masa del elemento 1 kg; Volumen 0.001333 m3
