# Interacumulador de intercambio doble, para producción de A.C.S

- Propiedad del archivo: CYPE Ingenieros S.A.
- Formato: FIEBDC-3/2016
- Programa: Generador de precios de la construcción. CYPE Ingenieros, S.A.
- Fecha: 29/05/2023
- Divisa: EUR
- Costes indirectos: 3 %
- IVA: 21 %

## I Instalaciones

### IC Calefacción, refrigeración, climatización y A.C.S.

#### ICS Sistemas de conducción de agua

**ICS055** Ud Interacumulador de intercambio doble, para producción de A.C.S.
Interacumulador de suelo, de dos serpentines, de 200 l de capacidad, altura 1700 mm, diámetro 600 mm, con cuba de acero vitrificado, protección catódica mediante ánodo de sacrificio, aislamiento con espuma de poliuretano, toma para recirculación, dos vainas para inserción de sensores y punto de acceso a interior para mantenimiento. Incluso válvulas de corte, elementos de montaje y accesorios necesarios para su correcto funcionamiento.
Incluye: Replanteo. Colocación. Conexionado. Comprobación de su correcto funcionamiento.
Criterio de medición de proyecto: Número de unidades previstas, según documentación gráfica de Proyecto.
Criterio de medición de obra: Se medirá el número de unidades realmente ejecutadas según especificaciones de Proyecto.

| Código | Ud | Descripción | Rendimiento | Precio | Importe |
|---|---|---|---|---|---|
| mt38csg065a | Ud | Interacumulador de suelo, de dos serpentines, de 200 l de capacidad, altura 1700 mm, diámetro 600 mm, con cuba de acero vitrificado, protección catódica mediante ánodo de sacrificio, aislamiento con espuma de poliuretano, toma para recirculación, dos vainas para inserción de sensores y punto de acceso a interior para mantenimiento. (material) | 1 | 1050 | 1050.000 |
| mt37sve010d | Ud | Válvula de esfera de latón niquelado para roscar de 1". (material) | 6 | 12.15 | 72.900 |
| mt38www011 | Ud | Material auxiliar para instalaciones de A.C.S. (material) | 1 | 1.45 | 1.450 |
| mo004 | h | Oficial 1ª calefactor. (mano de obra) | 1.1 | 22 | 24.200 |
| mo103 | h | Ayudante calefactor. (mano de obra) | 1.1 | 20.3 | 22.330 |
| % | % | Costes directos complementarios | 2 % | 1170.880 | 23.418 |
|  |  | Costes directos |  |  | 1194.298 |

## Recursos

**mt38csg065a** Ud Interacumulador de suelo
Datos técnicos: Coste energético 3998.613 MJ; Emisión de CO2 165.055 kg
Residuos:
- embalaje: re150101 Envases de papel y cartón. (componente de residuo); rendimiento 2.175 kg; Código LER 15 01 01; Masa del elemento 1 kg; Volumen 0.001333 m3
- embalaje: re170201 Madera. (componente de residuo); rendimiento 0.606 kg; Código LER 17 02 01; Masa del elemento 1 kg; Volumen 0.000909 m3

**mt37sve010d** Ud Válvula de esfera de latón niquelado para roscar de 1"
Datos técnicos: Coste energético 843.399 MJ; Emisión de CO2 56.701 kg
Residuos:
- embalaje: re150101 Envases de papel y cartón; rendimiento 0.072 kg
