# Separador hidráulico

- Propiedad del archivo: CYPE Ingenieros S.A.
- Formato: FIEBDC-3/2016
- Programa: Generador de precios de la construcción. CYPE Ingenieros, S.A.
- Fecha: 29/05/2023
- Divisa: EUR
- Costes indirectos: 3 %
- IVA: 21 %

## I Instalaciones

### IC Calefacción, refrigeración, climatización y A.C.S.

#### ICS Sistemas de conducción de agua

**ICS120** Ud Separador hidráulico.
Separador hidráulico de polietileno resistente a la temperatura (PE-RT), de 90 mm de diámetro, serie FUSIOPER, "TERMOCONCEPT", para una temperatura de trabajo de -20°C a +90°C, con purgador automático, grifo de vaciado, termómetro y cuatro derivaciones con conexiones para unión por electrofusión de 40 mm de diámetro.
Incluye: Replanteo. Colocación. Conexionado y comprobación de su correcto funcionamiento.
Criterio de medición de proyecto: Número de unidades previstas, según documentación gráfica de Proyecto.
Criterio de medición de obra: Se medirá el número de unidades realmente ejecutadas según especificaciones de Proyecto.

| Código | Ud | Descripción | Rendimiento | Precio | Importe |
|---|---|---|---|---|---|
| mt38tmc250a | Ud | Separador hidráulico de polietileno resistente a la temperatura (PE-RT), de 90 mm de diámetro, serie FUSIOPER, "TERMOCONCEPT", para una temperatura de trabajo de -20°C a +90°C, con purgador automático, grifo de vaciado, termómetro y cuatro derivaciones con conexiones para unión por electrofusión de 40 mm de diámetro. (material) | 1 | 95.92 | 95.920 |
| mo011 | h | Oficial 1ª montador. (mano de obra) | 0.2 | 22 | 4.400 |
| mo080 | h | Ayudante montador. (mano de obra) | 0.2 | 20.34 | 4.068 |
| % | % | Costes directos complementarios | 2 % | 104.388 | 2.088 |
|  |  | Costes directos |  |  | 106.476 |
