# Purgador de aire

- Propiedad del archivo: CYPE Ingenieros S.A.
- Formato: FIEBDC-3/2016
- Programa: Generador de precios de la construcción. CYPE Ingenieros, S.A.
- Fecha: 22/03/2024
- Divisa: EUR
- Costes indirectos: 3 %
- IVA: 21 %

## I Instalaciones

### IC Calefacción, refrigeración, climatización y A.C.S.

#### ICS Sistemas de conducción de agua

**ICS080** Ud Purgador de aire.
Purgador automático de aire con boya y rosca de 1/8" de diámetro, cuerpo y tapa de latón, para una presión máxima de trabajo de 10 bar y una temperatura máxima de 115°C. Incluso elementos de montaje y accesorios necesarios para su correcto funcionamiento.
Incluye: Replanteo. Colocación. Conexionado. Comprobación de su correcto funcionamiento.
Criterio de medición de proyecto: Número de unidades previstas, según documentación gráfica de Proyecto.
Criterio de medición de obra: Se medirá el número de unidades realmente ejecutadas según especificaciones de Proyecto.

| Código | Ud | Descripción | Rendimiento | Precio | Importe |
|---|---|---|---|---|---|
| mt37sgl020a | Ud | Purgador automático de aire con boya y rosca de 1/8" de diámetro, cuerpo y tapa de latón, para una presión máxima de trabajo de 10 bar y una temperatura máxima de 115°C. (material) | 1 | 18.43 | 18.430 |
| mt38www012 | Ud | Material auxiliar para instalaciones de calefacción y A.C.S. (material) | 0.05 | 2.1 | 0.105 |
| mo004 | h | Oficial 1ª calefactor. (mano de obra) | 0.1 | 22.74 | 2.274 |
| mo103 | h | Ayudante calefactor. (mano de obra) | 0.1 | 20.98 | 2.098 |
| % | % | Costes directos complementarios | 2 % | 22.907 | 0.458 |
|  |  | Costes directos |  |  | 23.365 |

## Recursos

**mt37sgl020a** Ud Purgador automático de aire con boya y rosca de 1/8" de diámetro
Datos técnicos: Coste energético 21.123 MJ; Emisión de CO2 1.477 kg
Residuos:
- embalaje: re150101 Envases de papel y cartón. (componente de residuo); rendimiento 0.072 kg; Código LER 15 01 01; Masa del elemento 1 kg; Volumen 0.001333 m3
