# Unidad aire-agua, bomba de calor aerotérmica, para producción de A.C.S

- Propiedad del archivo: CYPE Ingenieros S.A.
- Formato: FIEBDC-3/2016
- Programa: Generador de precios de la construcción. CYPE Ingenieros, S.A.
- Fecha: 29/10/2025
- Divisa: EUR
- Costes indirectos: 3 %
- IVA: 21 %

## I Instalaciones

### IC Calefacción, refrigeración, climatización y A.C.S.

#### ICV Unidades centralizadas para calefacción, refrigeración, climatización y A.C.S.

**ICV050** Ud Unidad aire-agua, bomba de calor aerotérmica, para producción de A.C.S..
Bomba de calor aerotérmica para producción de A.C.S., de suelo, para gas R-513a, alimentación monofásica a 230 V, COP 3,4, con acumulador de A.C.S., capacidad 202 l, eficiencia energética clase A, perfil de consumo L, altura 1720 mm, diámetro 630 mm, peso 105 kg, resistencia eléctrica de apoyo de 1,5 kW, pantalla LCD y tratamiento de choque antilegionela. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bos005d | Ud | Bomba de calor aerotérmica para producción de A.C.S., de suelo, para gas R-513a, alimentación monofásica a 230 V, COP 3,4, con acumulador de A.C.S., capacidad 202 l, eficiencia energética clase A, perfil de consumo L, altura 1720 mm, diámetro 630 mm, peso 105 kg, resistencia eléctrica de apoyo de 1,5 kW, pantalla LCD y tratamiento de choque antilegionela. (material) | 1 | 2973.75 | 2973.750 |
| mt37sve010c | Ud | Válvula de esfera de latón niquelado para roscar de 3/4". (material) | 1 | 7.3 | 7.300 |
| mt37sve010d | Ud | Válvula de esfera de latón niquelado para roscar de 1". (material) | 1 | 12.15 | 12.150 |
| mo005 | h | Oficial 1ª instalador de climatización. (mano de obra) | 0.24 | 23.74 | 5.698 |
| mo104 | h | Ayudante instalador de climatización. (mano de obra) | 0.24 | 21.9 | 5.256 |
| % | % | Costes directos complementarios | 2 % | 3004.154 | 60.083 |
|  |  | Costes directos |  |  | 3064.237 |

## Recursos

**mt42bos005d** Ud Bomba de calor aerotérmica para producción de A.C.S
Datos técnicos: Coste energético 4774.461 MJ; Emisión de CO2 272.173 kg
Residuos:
- embalaje: re150101 Envases de papel y cartón. (componente de residuo); rendimiento 2.387 kg; Código LER 15 01 01; Masa del elemento 1 kg; Volumen 0.001333 m3
- embalaje: re170201 Madera. (componente de residuo); rendimiento 0.632 kg; Código LER 17 02 01; Masa del elemento 1 kg; Volumen 0.000909 m3

**mt37sve010c** Ud Válvula de esfera de latón niquelado para roscar de 3/4"
Datos técnicos: Coste energético 720.409 MJ; Emisión de CO2 48.441 kg
Residuos:
- embalaje: re150101 Envases de papel y cartón; rendimiento 0.072 kg

**mt37sve010d** Ud Válvula de esfera de latón niquelado para roscar de 1"
Datos técnicos: Coste energético 843.399 MJ; Emisión de CO2 56.701 kg
Residuos:
- embalaje: re150101 Envases de papel y cartón; rendimiento 0.072 kg
